# Sven-Hedin-Str 11, HB 17
Angebotsaufforderung (GAEB DA XML 3.3, DA83)
Projekt: VOEK-628-25
Währung: EUR
Auftraggeber: BUNDESANSALT FÜR IMMOBILENAUFGABEN, - ANSTALT DES ÖFFENTLICHEN RECHTS -, ELLERSTRASSE 56, 53119 BONN, BUNDESREPUBLIK DEUTSCHLAND, Telefon 0228 37787-0, E-Mail INFO@BUNDESIMMOBILIEN.DE
Erstellt mit: GXML Toolbox V3.3 R20230829, iTWO_64 V24.0.667, 23.02.2026

## Titelblatt
OBJEKT:  Neubau von 2 Mehrfamilienhäusern
  Sven-Hedin-Str. 11, 14163 Berlin

Vergabenummer :  VOEK 628-25

L E I S T U N G S V E R Z E I C H N I S

MIT  L E I S T U N G S B E S C H R E I B U N G

LEISTUNG:  HB 17 - Bodenbelagsarbeiten

BIETER:

  NAME (FIRMENSTEMPEL), ADRESSE, TEL.

AUFTRAGGEBERIN :  BUNDESANSTALT FÜR IMMOBILIENAUFGABEN
  HAUPTSTELLE BERLIN,
  SPARTE PORTFOLIOMANAGEMENT

VERDINGUNGSSTELLE : B UNDESANSTALT FÜR IMMOBILIENAUFGABEN
  STABSBEREICH EINKAUF ABT. 1 ,VERDINGUNG
  FASANENSTRAßE 87, 10623 BERLIN

## Allgemeine Vorbemerkungen
1.  Aufgabenstellung

Die Bundesanstalt für Immobilienaufgaben (BImA) plant im Zuge der Wohnraumoffensive der Bundesregierung die Neubebauung eines Grundstücks in Berlin Steglitz- Zehlendorf. Die neu geschaffenen Mietwohnungen werden im Rahmen der Wohnungsfürsorge an Bundesbedienstete zu leistbaren Mieten vergeben. Es sind zwei Mehrfamilienhäuser mit jeweils drei Vollgeschossen und einem Untergeschoss inklusive Tiefgarage und Mieterkellern zu planen. Es werden 22 Wohneinheiten mit Drei - und Zweiraumwohnungen errichtet.
Planungsinhalt stellt auch die Neugestaltung und deren Umsetzung der Außenanlagen dar. Ehemals befand sich ein Verwaltungsgebäude auf der Liegenschaft, welches bereits abgerissen wurde. Auf dem hinteren Bereich des Grundstücks befindet sich eine Garage, die auch im gleichen Zug saniert und als Fahrradgarage sowie Geräteschuppen genutzt werden soll.

2.  Allgemeines zum Grundstück
Das unbebaute Gebäude liegt an der nicht stark befahrenen Sven-Hedin-Straße. Die Liegenschaft befindet sich im Eigentum der BImA. Das Grundstück fügt sich in eine villen- und landhausartige Bebauung ein, welche sich zudem durch Einfamilienhäuser auszeichnet. Der Neubau soll auf der durch den Rückbau des Verwaltungsbaus freigewordenen Fläche errichtet werden. Der Rückbau des Gebäudes ist oberhalb des Geländes erfolgt. Das Grundstück fällt nicht unter den Denkmalbereich Ensemble, jedoch befinden sich in der näheren Umgebung Baudenkmäler. Es sind keine Hinweise auf das Vorkommen von Bodendenkmälern, Baulasten oder Schutzzonen zu verzeichnen. Das Grundstück befindet sich nicht im Wasserschutzgebiet. Es sind keine Baulasteintragungen im Baulastenverzeichnis ersichtlich. Gemäß Flächennutzungsplan wird das Grundstück als Wohnfläche W3 eingestuft. Für den Bereich der Liegenschaft existiert ein Bebauungsplan X B 8 (31.05.05). Das Baugrundstück, Flur: 4; Flurstück 3 /70 (Gemarkung Zehlendorf) hat eine Grundstücksgröße von ca. 4.134 m ² und befindet sich in Berlin-Steglitz-Zehlendorf. Die Bruttogrundfläche beträgt ca. 1.933 m ².

3.  Allgemeines zur Planung
Die angebotenen Arbeiten sind gem. den allgemeinen Bestimmungen sowie den technischen Ausführungsbestimmungen der VOB /C, den entsprechenden Herstellerrichtlinien sowie den zum Zeitpunkt der Abnahme maßgeblichen DIN-Vorschriften auszuführen.
Der Bieter kann sich vor Angebotsabgabe von der Örtlichkeit und den Gegebenheiten an der Baustelle informieren. Soweit der Bieter auf eine derartige Besichtigung verzichtet, können aus einer Begehung ohne weiteres ersichtliche Erschwernisse keine wie auch immer gearteten Mehrvergütungsansprüche oder Behinderungen geltend gemacht werden.
Für Ortsbesichtigungen vereinbaren Sie bitte einen Termin mit dem Bauherrn (Kontaktdaten, wie zuvor). Bei Unklarheiten zum Leistungsverzeichnis sind entsprechende Anfragen nur über die Vergabeplattform einzureichen.
Im Rahmen der anzubietenden Leistungen sind enthalten:
die Herstellung des gesamten beschriebenen Werkes einschließlich aller Neben- (Geräteeinsatz etc.) und erforderlichen Planungsleistungen (z.B. Werkplanungen) als abgeschlossenes Leistungspaket nach den anerkannten Regeln der Technik, die erforderlichen Materialien einschließlich deren Beschaffung. Zu liefern sind: Fabrikats- und Typenliste, samt Datenblättern aller Baustoffe, Materialien, Bauelemente, Einbauteile mit Angabe der Lieferfirma. Für nachfolgend beschriebene Leistungen gelten die Verarbeitungsvorgaben und Einbauanweisungen der Hersteller für die eingesetzten Baustoffe, -elemente und -produkte, die Publikationen der im jeweiligen Fachbereich allgemein anerkannten Verbände und der sonstigen Herausgeber von Richtlinien, Merkblättern, Empfehlungen etc. in der zum Zeitpunkt der Ausführung gültigen Fassung als vereinbart. Im Fall von Widersprüchen gilt die weiterreichende bzw. qualitativ höherwertige Anforderung als vereinbart.
Für vertraglich nicht erfasste Leistungen hat der AN rechtzeitig, vor ihrer Ausführung, Nachtragsangebote zu legen. Leistungen, die im Abtausch mit Angebotspositionen anfallen, sind ebenfalls in Form von Nachtragsangeboten einzureichen, wobei die hier entfallenen Pos. und Mengen des Hauptangebots in Abzug zu bringen sind. Alle Transportkosten für Material und Geräte bis an und innerhalb der Baustelle sind in die Einheitspreise einzukalkulieren und werden nicht gesondert vergütet. Für die Ausführung sind außer den Vorschriften der VOB, den einschlägigen DIN-Vorschriften, sowie die jeweiligen Verarbeitungsrichtlinien der Herstellerfirmen folgende Unterlagen maßgebend:
- das Leistungsverzeichnis (LV)
- die allgemeinen Vertragsbedingungen und technischen Vorbemerkungen für die Ausführung von Bauleistungen gem. VOB/C (neueste Fassung)
- die Genehmigungsplanung, inkl. der Baugenehmigung und Auflagen
- die Auflagen des Umwelt- und Naturschutzamtes
- die Ausführungsplanung
- die statischen Berechnungen mit Plänen, Massenermittlungen und Stücklisten
- das Baugrundgutachten
- die Ergebnisse aus der Rasterfeldbeprobung
- der Wärme - und Schallschutznachweis
- der Sicherheitsplan des Koordinators
- die zuständige LBO sowie alle einschlägigen Gesetze und Verordnungen
- die entsprechenden VDI- Richtlinien, inkl. TÜV und Versorgungsunternehmen
- das Brandschutzgutachten
- der Bauablaufplan
- der Baustelleneinrichtungsplan usw.
Gemäß Beauftragung werden dem Auftragnehmer (AN) von den zuvor genannten Dokumenten nur die übergeben, die der AN für die fachgerechte Ausführung der vertraglich vereinbarten Leistung tatsächlich benötigt, siehe auch Auflistung der Anlagen. Das Angebot berücksichtigt alle Pläne und Skizzen, die im LV genannt werden. Etwaige fehlende Pläne sind vor Angebotsabgabe nachzufordern.
Zu den auf der Baustelle vorzuhaltenden Planungsunterlagen zählt neben den Ausführungsplänen auch eine Ausfertigung dieser Leistungsbeschreibung.
Die vom AN verwendeten Ausführungsunterlagen müssen den Freigabevermerk des
Auftraggebers oder des Architekten tragen. Ungültig gewordene Unterlagen sind vom AN entsprechend zu kennzeichnen und aufzubewahren. Nicht freigegebene Unterlagen dürfen nicht verwendet werden.

3.1 Planung
3.1.1 Vorleistungen des AG
Der AG hat Planungsleistungen in mindestens solchem Umfang erbringen zu lassen, wie sie den
Auslobungsunterlagen beigefügt sind. Der AN prüft diese und teilt eventuelle, bei verantwortlicher Prüfung der Unterlagen bereits zum Angebotsabgabezeitpunkt erkennbare Bedenken gegen die AG-seitige Planung mit Angebotsabgabe mit. Mit Annahme des Auftrags tritt der AN in die Planung des AG ein. Der AG tritt seine Rechte gegen die von ihm beauftragten Planer an den AN ab, der diese Rechte mit Annahme des Auftrags annimmt. Dem AN obliegt jegliche über die den Auslobungsunterlagen beigefügten Planungen und Berechnungen hinausgehende Planungsleistung in erforderlichem, mindestens jedoch in beschriebenem Umfang.

3.1.2 Werkplanung/Montageplanung; Ausführungsstatik
Der AN fertigt vor Ausführung seiner Arbeiten zunächst eine Planlieferliste und einen Planungsablaufplan und sodann mittels CAD eine Werkstatt- und Montageplanung/Zeichnungen an, die die zu erbringenden Leistungen insbesondere in Bezug auf folgende Inhalte umfänglich darstellen, so wie z.B.:
- Lage,
- alle statisch relevanten Anschlüsse, Verbindungen, Halterungen, Befestigungen, Absteifungen,
Verankerungen, Auflager,
- Detailausbildungen,
- Höhen bzw. Anschlusshöhen,
- Fugenplan und -arten, Stöße, Teilungen, Verlegerichtungen,
- Aufteilungen, Befestigungspunkte und -linien,
- Querschnitte, Dimensionierungen, Bemaßungen,
- Revisionsöffnungen,
- Dehnungs- und Montagestöße,
- Montagelastfälle, Bau-, Transport- und Zwischenzustände, Einbauabfolge,
- Lasthaken und -ösen/ Anhängelasten.
Zur Werkstatt- und Montageplanung gehört - soweit erforderlich - auch die Erstellung einer prüffähigen
Werksstatik mit allen erforderlichen statischen Nachweisen als Einzel- und Systemnachweise, die rechtzeitig zur Prüfung einzureichen sind. Der AN ist für die korrekte Dimensionierung der Bauteile allein verantwortlich. Eventuell vom AG in den Ausschreibungsunterlagen oder Plänen getätigte Bemessungen oder Querschnittsangaben verstehen sich nur als Kalkulationshilfe und sind vom AN alleinverantwortlich zu verifizieren. Die Anfertigung der Zeichnungen des AN erfolgt mittels CAD und wird im Format DWG und PDF an den AG durch Upload in den Internet-Projektraum zur Sichtung übergeben. Zusätzlich sind die Zeichnungen in 1-facher Papierausgabe gefaltet (z.B. an den Prüfer) zu übergeben. Mit den Zeichnungen sind dem AG die bauaufsichtlichen Prüfzeugnisse und -zulassungen aller Produkte, die solche Zulassungen benötigen, zu übergeben. Nach Abschluss der Arbeiten sind die Revisionsunterlagen, Revisionspläne bzw. -zeichnungen mittels CAD (in v. g. Formaten) und zusätzlich in 3-facher Papierausgabe gefaltet an den AG zu übergeben. Der AN erstellt prinzipiell örtliche Aufmaße als Grundlage seiner Planungen, Bestellungen, Fertigungen und Montagen.

3.1.3 Sichtung der Planung des AN durch den AG
Der AG behält sich vor, jegliche vom AN erstellte Planung innerhalb von 10 Werktagen nach Zugang zu sichten und Prüfanmerkungen in der Planung des AN zu tätigen. Der AN ist verpflichtet, die Prüfanmerkungen des AG innerhalb von 5 Tagen in seine Planungen einzuarbeiten. Der AN erstellt seine Planungen daher so frühzeitig, dass er eventuelle Prüfanmerkungen des AG rechtzeitig vor Materialdisposition und Ausführungsbeginn noch in seine Planungen einarbeiten kann.
Soweit der AN der Auffassung ist, dass die Umsetzung der Prüfanmerkungen des AG nicht seinem
vertraglich geschuldeten Leistungssoll entspricht oder Bedenken gegen den Planungswillen des AG
sprechen, zeigt der AN dem AG dies innerhalb von 5 Tagen nach Zugang der Prüfanmerkungen schriftlich an. Eine freigegebene Werkstatt- und Montageplanung entbindet den AN aber nicht von seiner eigenen Prüfungs- und Hinweispflicht und von seiner Planungsverantwortung. Diese bleiben unberührt.

3.1.4 Projektkommunikation
Sofern der AG eine Internet-Projektplattform als Kommunikationsbasis fordert oder dieser zustimmt, ist diese vom AN für den Projektschriftverkehr und die Ablage von Plänen und Berechnungen sowie aller zur Dokumentation erforderlichen Unterlagen ausschließlich zu verwenden.
Nachrichten und Informationen, die über die Internetplattform versendet werden, gelten wechselseitig als mit Upload-Zeitpunkt zugestellt. Dem AN obliegt in diesem Fall wie allen übrigen Projektbeteiligten eine Informationsholschuld durch arbeitstäglichen Aufruf der Inhalte des Internet-Projektraums.
Jeglicher projektrelevanter Schriftverkehr ist vom AN über den Internetprojektraum zu versenden und zu dokumentieren.

4.  Baufeldfreimachung / Vorgezogene Maßnahmen
Zu beachten ist, dass sich ehemals ein Gebäude auf der Liegenschaft befand, welches aber bereits abgerissen wurde. Der Rückbau des Gebäudes ist oberhalb des Geländes erfolgt. Es befinden sich jedoch unteririsch noch nicht abgebrochene Reste bzw. Bauschutt, welche im Rahmen von Baugrunduntersuchungen analysiert wurden. Ein Kurzbericht über die Belastung des Grundstücks mit Kampfmitteln liegt vor. Daraus geht hervor, dass sich aus
den Ermittlungen der Senatsverwaltung für Umwelt, Verkehr und Klimaschutz keine Hinweise auf eine von Kampfmitteln ausgehende Gefahr ergeben haben. Die benannten Hinweise des Berichtes werden beachtet. Die Fläche des Neubaus ist daher komplett frei und wurde im Rahmen vorgezogener
Maßnahmen hergerichtet. Das Grundstück bildete aufgrund der vorherigen Nutzung eine wirtschaftliche Einheit mit dem benachbarten Grundstück Karl-Hofer-Str. 31.  Bedingt durch die o.g. Nutzung als wirtschaftliche Einheit besitzt das Grundstück der BImA keine eigene Zufahrt. Eine neue Zufahrt zur unterirdischen Erschließung der Tiefgarage und der beiden Häuser wird vorgezogen durch eine provisorische Gehwegüberfahrt (seitens Tiefbauamt genehmigt) und nach Fertigstellung der Maßnahme final hergestellt. Alle Leitungen oder Laternen (mit E-Ladesäule) werden in den vorgezogenen Maßnahmen versetzt. Die Erschließung aller erforderlichen Medien wie Strom, Gas, Wasser, Abwasser, Wärmeversorgung und Telekommunikation ist auf dem Grundstück gegeben.

5.  Medien und Anschlüsse
Die erforderlichen Bauwasser- und Baustromübergabeanschlüsse stehen dem AN auf dem
Baufeld bauseits zur Verfügung. Für die Verteilung von Bauwasser und Baustrom von den Anschlusspunkten bis zum Einbauort ist der AN selbst verantwortlich. Sämtliche Kosten und Gebühren, die durch den Anschluss und die Nutzung entstehen, sind mit in die Angebotspreise einzukalkulieren. Sämtliche Anschlüsse sind vom AN herzustellen. Insbesondere ist zu berücksichtigen (sofern für die Ausführungszeit relevant), dass bei einer Beheizung der Container mit Strom (nicht mit Gas), die Stromanlage so auszulegen ist, dass eine Beheizung der Container gewährleistet werden kann sowie, dass die Be- und Entwässerungsleitungen vor Frost gesichert werden. Sämtliche mit den Strom- und Be- / Entwässerungsanschlüssen in Verbindung stehenden
Aufwendungen und Kosten, inklusive der Aufwendungen für die eigenverantwortliche Kontaktaufnahme mit den zuständigen Leitungsträgern und Behörden, sind vom AN zu berücksichtigen.

6.  Zugang / Baustellenüberwachung
Die Zufahrt erfolgt von der Sven-Hedin-Straße, die wie zuvor beschrieben, in den vorgezogenen Maßnahmen hergestellt worden ist. Diese Hauptzufahrt wird vorzugsweise auch die Baustelleneinfahrt.
Die ehemalige Zufahrt zum Grundstück kann nicht genutzt werden.
Detailliertere Angaben sind der Baustelleneinrichtung zu entnehmen. Etwaig erforderliche verkehrsrechtliche Anordnungen sind vom Bieter auf eigene Kosten einzuholen; die dabei entstehenden Kosten sind in den Angebotspreis einzukalkulieren. Eine Baustellenüberwachung wird seitens des AG nicht zur Verfügung gestellt.

7.  Baustelleneinrichtung Allgemein
Baustellenbedingte Lärm- und Baustellen- Beeinträchtigungen sind maximal möglich auszuschließen.
Die Bauabläufe sind so zu kalkulieren, dass keine langen Vorhaltezeiten entstehen. Der AN hat dafür Sorge zu tragen, dass es durch Anlieferungen und Entsorgungen zu keinen unzulässigen Beeinträchtigungen des Verkehrs im Baustellenbereich kommt. Sämtliche hierfür notwendige Aufwendungen sind einzukalkulieren. Die Sicherung von angeliefertem und eingebautem Material und Gerät ist bis zur Abnahme der Arbeiten Sache des AN.
Einrichten und Räumen der Baustelle sowie Unterhalten der Baustelleneinrichtung für die eigenen Leistungen sind Nebenleistungen gemäß VOB C DIN 18299. Dem Unternehmer werden Flächen zur
Baustelleneinrichtung zur Verfügung gestellt und vor Ort zugewiesen.
Der Bieter hat die von ihm vorgesehene Baustelleneinrichtung (BE), inklusive aller Leistungen
und Anschlüsse für Strom, Wasser, Abwasser und Telekommunikation, für die Abwicklung
seiner gesamten Leistungen in einen Plan einzutragen und vor Baubeginn mit dem AG abzustimmen (, wenn vom Baustelleneinrichtungsplan des AG abweichend).
Die Medien werden seitens des AG vor Ausführung der Arbeiten getrennt und freigemeldet. Überprüfungen sind vor den Arbeiten mit der Bauleitung durchzuführen und schriftlich durch die Medienträger bestätigen zu lassen. Bauzaun, Baustrom und Bauwasser sowie Baumschutz werden durch den AG gestellt.
Auf dem Baustelleneinrichtungsplan sind Anzahl und Lage der Baustellenunterkünfte, Geräte, ggf. Kräne, Baustellenzufahrten usw., soweit erforderlich, zu ersehen. Für z.B. Turmdrehkräne ist der Schwenkbereich anzugeben.
Als Grundlage dient der Baustelleneinrichtungsplan des AG, gemäß Anlage. Die Erstellung eines eigenen detaillierteren Planes mit der Baustelleneinrichtung ist Bestandteil des Angebotes. Der Baustelleneinrichtungsentwurfsplan des AN muss vom AG freigegeben werden und wird nach Freigabe durch den AG Vertragsbestandteil.
Der Anbieter hat sich im Vorfeld der Angebotsabgabe über die offensichtlichen örtlichen Bedingungen und Abhängigkeiten auf dem Baufeld zu informieren. Die schuldhafte Unkenntnis von diesen Verhältnissen berechtigt den Bieter nicht zu Nachforderungen in diesem Zusammenhang. Vorhandene Regenwassereinläufe sind gegen Verunreinigungen und Beschädigungen zu schützen.

7.1 Flächen der Baustelleneinrichtung
Abweichend zu VOB/B § 4 Absatz 4 stellt der AG dem AN nur soweit ausdrücklich benannt und zugesagt Baustelleneinrichtungsfläche zur Verfügung. Vorhandene und verbleibende Bauteile und Anlagen, wie etwa Nachbarbebauungen, sind betriebsfähig zu erhalten. Der AG behält sich vor, die Nutzungsgenehmigung für den AN für die zur Baustelleneinrichtung zur Verfügung gestellten Flächen zu widerrufen, wenn dies aus Gründen des Bauablaufs erforderlich wird.
Auf dem Grundstück stehen keinerlei Parkmöglichkeiten und nur begrenzt Flächen für die Materiallagerung und für Personalunterkünfte zur Verfügung.
In der Sven-Hedin-Straße sind für die Anlieferung bzw. für den Vorhaltebereich der Lieferfahrzeuge die notwendigen Parkverbotsbereiche selbständig bei den zuständigen Behörden zu beantragen und einzurichten. Die dafür anfallenden Gebühren sind einzukalkulieren.
Die Einfahrt muss so geschützt werden, dass sämtliche ursprüngliche Bewegungsflächen auf der Baustelleneinrichtung nach Beendigung der Arbeiten in ihrem Ausgangszustand zurückgegeben werden können. Eigens hergestellte Schutzvorrichtungen oder Aufbauten müssen nach dem Ende der eigenen Leistungen wieder zurückgebaut werden.

7.2 Baustelleneinrichtung und Erscheinungsbild
Der AG legt großen Wert auf ein sauberes und geordnetes Erscheinungsbild der Baustelle und der
Baustelleneinrichtung. Alle großflächigen oder -formatigen Bestandteile der Baustelleneinrichtung des AN sind in sauberem, ordentlichem, neuwertigem Zustand an der Baustelle aufzubauen.
Der AN hat dafür Sorge zu tragen, dass private und öffentliche Verkehrswege nicht von Baustellenfahrzeugen, Lieferfahrzeugen und Fahrzeugen der Baunebengewerke verschmutzt werden. Sämtliche Fahrzeuge, die im vom AN einzurichtenden Baustellenbereich tätig waren, dürfen die Baustelle am Übergang zum Nachbargrundstück und öffentliches Straßenland nur mit einwandfrei gereinigten Reifen verlassen. Trotzdem auftretende Fahrbahnverschmutzungen müssen sofort und gegebenenfalls mehrmals täglich beseitigt werden. Die Kosten hierfür sind einzukalkulieren.
Die Baustelle ist nach allen Arbeitseinsätzen täglich zu reinigen und sämtliche Abfälle sind in Containern zwischenzulagern. Darüber hinaus ist eine generelle Baustellenreinigung bis Freitag jeder Woche durchzuführen. Jegliche Verunreinigung der Umgebung muss vermieden werden. Vor Beginn der Baustelleneinrichtung sowie nach Beendigung der hier beschriebenen Leistungen, d.h. mit Übergabe der Baustelle an die nachfolgenden Gewerke bzw. den AG, hat der AN mit dem AG den Zustand des Hof -/Straßenbereichs festzustellen und mit einem Protokoll zu dokumentieren. Der AN hat mit Fertigstellung seiner Leistungen Flächen, die er zur Baustelleneinrichtung genutzt hat, wieder in den vorherigen Zustand zu versetzen. Bauschutt, Verpackungen und sonstige Verunreinigungen sind zu beseitigen. Insbesondere vor dem Verfüllen von Böschungen, Gräben oder Ähnlichem ist hierauf zu achten. Bei Missachtung dieses Gebotes werden Fremdfirmen zu Lasten des AN mit der Beseitigung der entstandenen Verunreinigungen beauftragt. Die Abfälle sind so zu lagern, dass keine Unfallherde entstehen. Der Auftragnehmer ist für die Sicherung der zwischenzeitlich gelagerten Abfälle bis zur Abfuhr verantwortlich und übernimmt die Haftung für seine Maschinen und Geräte.
Baugeräte und Werkzeuge dürfen ausschließlich auf durch den AG ausgewiesenen Flächen gesäubert werden. Materialreste und Rückstände aus Maschinen oder Anlagen sind vom AN unverzüglich aufzunehmen und entsprechend den örtlichen Entsorgungsvorschriften zu entsorgen.
Abfallmanagement und Bauschuttentsorgung entspr. VOB/C DIN 18299, 4.1.11.
Öl, Diesel und andere potenzielle Schadstoffe, die der AN zur Erfüllung seiner Vertragsleistung auf dem Baugelände lagert, sind so zu lagern, dass eine Schadstoffinfiltration in den Boden verhindert wird. Entsprechend muss auch beim Betanken von Baumaschinen und -geräten verfahren werden.
Die übrigen aufgeführten Sachverhalte bilden eine Grundlage für die Kalkulation, auch wenn im
Leistungsverzeichnis keine gesonderte Position dafür ausgewiesen ist. Eine gesonderte Vergütung erfolgt daher nicht.

7.3 Baustelleneinrichtung und Feuerwehrzufahrten/Fluchtwege
Feuerwehrzufahrten, ggf. Feuerwehrstellflächen sind auch während der Bauzeit freizuhalten. Bei längeren Arbeitspausen, z.B. an Wochenenden und Feiertagen, müssen deshalb die Maschinen und Geräte so abgestellt werden, dass ein ungehindertes Passieren bzw. eine ungehinderte Zufahrt für die Feuerwehr und sonstige Notfahrzeuge möglich ist.
Mit der Feuerwehr sind die Erfordernis und die Lage einer Feuerwehrzufahrts- und erforderlichenfalls
Umfahrmöglichkeit für die gesamte Dauer der Bauzeit abzustimmen und vom AN in erforderlichem Umfang über die Dauer der Bauzeit zu gewährleisten.
Ebenfalls freizuhalten sind alle Flucht-/Rettungswege, gemäß BE-Plan.
Nutzung und Absperrung von Flächen des öffentlichen Raumes sind Sache des AN. Jegliche Zufahrt mit privaten PKW auf das Baugelände ist strikt untersagt. Außerhalb des mit dem AG abgestimmten Baustelleneinrichtungs- bzw. Baustellenbereiches sind keine Flächen zu belegen bzw. zu verstellen. Wirtschafts- und Hauszugangswege sowie Rettungswege und öffentliche Einrichtungen der Ver- und Entsorgungsbetriebe, Feuerwehr usw. wie Hydranten, Absperrschieber, Schachtabdeckungen usw. sind für den ungehinderten Zugang ständig freizuhalten.

7.4 Baustelleneinrichtung und Sicherungs- und Schutzmaßnahmen
Der AN schützt die übrigen Bauausführenden vor allen aus seinen Tätigkeiten herrührenden Gefahren durch (Absturz-)Sicherungen, Abschrankungen, Markierungen etc. Die vom AN diesbezüglich auszuführenden Leistungen verstehen sich einschließlich Aufbau, Vorhaltung, Unterhalt, regelmäßiger Kontrolle und Instandsetzung sowie Rückbau nach Beseitigung der Gefahr bzw. nach Aufforderung durch den AG. Eine verlängerte Vorhaltung bis zu 4 Wochen über den Tätigkeitszeitraum des AN hinaus ist hierbei vorzusehen.
Der Umfang der erforderlichen Maßnahmen (Sicherung der Baustelle, Schutzschichten für Überfahrten etc.) sind im Vorfeld durch den AN zu klären und die Kosten für diese Maßnahmen sind einzukalkulieren.

7.5 Baustelleneinrichtung und Arbeitsgerüste
Arbeitsgerüste für Arbeiten über 2,00-4,00 m über OKF sind vom AN im Rahmen seiner Leistungen mit vorzusehen, soweit solche Arbeitshöhen aus den Ausschreibungsunterlagen erkennbar sind.

7.6 Baustelleneinrichtung und Geräte
AG-seitig werden keine Transporteinrichtungen vorgehalten. Die Bereitstellung und das Vorhalten sämtlicher Geräte, Hebezeuge und Maschinen für die eigenen Arbeiten, d.h. für den An- und Abtransport von Material und für Montage und Transport von bzw. zur Einbaustelle, sowie aller sonstigen Hilfsmittel und Schutzvorrichtungen ist in die Einheitspreise einzukalkulieren und wird nicht gesondert vergütet. Maßnahmen zum Schutz von angrenzenden Bauteilen und Bauwerken - Erstellen und Entfernen von Hilfsgründungen ist in die Einzelpositionen einzukalkulieren, wenn in den Positionen nichts anders erwähnt ist.

7.7 Baustelleneinrichtung und Bauzwischen- und Montagezustände
Alle für den AN zum Angebotsabgabezeitpunkt erkennbaren Leistungen für Provisorien,
Bauzwischenzustände und Montagezustände, die er zur Erbringung seiner Leistungen benötigt, sind
Bestandteil der Leistungen des AN. Hierzu zählen neben Hilfsmitteln und -gerüsten auch Verstärkungen und Dimensionierungen von Bauteilen für Belastungen während des Transports oder der Montage.

8.  Beweissicherungsverfahren
Es wird eine unabhänigige Beweissicherung von teilweise angrenzenden privaten Nachbarbebauung und der Baustraße des Nachbarn durch den AG beauftragt. Unabhängig davon wird der Zustand des Baugrundstückes, der Straßen-, Gehweg- und Bauwerksbeschaffenheit der Nachbarbauwerke vor Beginn der Baumaßnahme und nach Abschluss der Bauarbeiten gemeinsam von AN und der örtlichen Bauüberwachung aufgenommen. Eventuell entstandene Schäden sind unverzüglich nach deren Bekanntwerden, spätestens jedoch bis zur Übergabe des Bauwerkes an den AG, zu beseitigen. Ein Entlastungszeugnis bzw. eine Bestätigung des Geschädigten ist vorzulegen. Diese Belege sind Voraussetzungen für eine ungeminderte Schlusszahlung des AG.
Bei jeglichen Beschädigungen an Fläche, Bauteilen, baulichen Anlagen und Versorgungsleitungen, die durch den Baubetrieb verursacht wurden, wird unterstellt, dass der AN sich schadensverursachend verhalten hat. Insofern stellt der AN den AG von jeglicher Haftung für Schäden am Eigentum Dritter, die im Zusammenhang mit der Durchführung der Arbeiten des AN entstanden sein könnten, frei.

9.  Abfallentsorgung / Hinweise zur Entsorgung von Stoffen
Die anfallenden Stoffe sind vom AN auf der Baustelle grundsätzlich nach Arten und Abfallfraktionen zu trennen, in abschließbaren Behältern des AN zu sammeln und durch den AN gemäß den geltenden rechtlichen Vorschriften zu entsorgen. Die Entsorgung ist lückenlos zu dokumentieren. Ein Entsorgungsmanagement ist vorhanden. Ein ständiger Kontakt mit dem Entsorgungsmanagement ist erforderlich.
Die gültigen allgemeinen und kommunalen Vorschriften über die Entsorgung und Nachweisführung von gefährlichen und nicht gefährlichen Stoffen sind einzuhalten.
Den Abrechnungen müssen Wiege- und Kippscheine als Nachweis beiliegen. Sämtliche Nachweise über die Entsorgung von gefährlichen und nicht gefährlichen Stoffen sind spätestens mit der Schlussrechnung in lesbarer Kopie und als Original der Bauleitung, chronologisch geordnet zu übergeben.
Informationen des Beförderers sowie des Entsorgers, anfallende Massen der Entsorgung sind zweiteilig zu übergeben:
- unter Angabe der Gesamtmasse als LV konforme Einheit,
- und der Tonnageangabe mit Abfallschlüsselnummer, mit dazugehörigen Wiegescheinen/Kippzetteln der Deponien.
Das Einfüllen von Abfällen in Arbeitsräume und sonstige Weiterverwendung auf der Baustelle ist untersagt. Die Entsorgung von Abfällen, Abbruchmassen und Bauschutt umfasst die Verwertung entsprechend den Vorschriften, Satzungen des Abfallverwertungsbetriebes bzw. der Gemeinde und behördlichen Auflagen.
Für die Entsorgung von gefährlichen Stoffen ist durch den AN vorab ein Entsorgungskonzept zu erstellen und dem AG vorzulegen.
Mit der Einführung des elektronischen Nachweises ab dem 01.04.2010 für die Beseitigung gefährlicher Abfälle ist die gesetzlich vorgeschriebene Reihenfolge der Unterschriften auf den Transportpapieren zwingend einzuhalten.
Verpackungsabfall, überschüssiges Baumaterial, Baustellenabfälle
Anfallendes Verpackungsmaterial bleibt Eigentum des AN und ist, soweit möglich, dem Dualen System zuzuführen oder auf andere Art ordnungsgemäß zu entsorgen. Überschüssiges Baumaterial (Verschnitt, Reste etc.) und Baustellenabfälle aus dem Bereich des AN, entsorgt dieser in eigener Zuständigkeit.
Verpackungsmaterial, überschüssiges Baumaterial und Baustellenabfälle des AN sind auf der Baustelle in verschließbaren Containern zu sammeln. Das Verbringen obengenannter Abfälle in die Sammelbehälter für Bauabfälle ist untersagt.
Gefüllte Container sind ohne Aufforderung und unverzüglich abzufahren. Die Zwischenlagerung auf dem Gelände darf nur nach Genehmigung durch die Bauleitung und nur in geschlossenen Containern erfolgen. Die anfallenden Kosten für das Aufstellen, Vorhalten und Beseitigen der Container ist in die Einheitspreise der entsprechenden Positionen einzurechnen.
Alle Abfallarten
Es ist das Kreislaufwirtschaftsgesetz vom 24.02.2012 und in Kraft gesetzt am 01.06.2012, in der jeweils gültigen Fassung, mit allen Rechtsgrundlagen, Verordnungen und Merkblättern zur Vermeidung, Wiederverwendung, Recycling, Verwertung und Beseitigung von Abfällen sowie die Ersatzbaustoffverordnung (EBV) vom 09.07.2021, in Kraft getreten am 01.08.2023  anzuwenden. Grundsätzlich ist verwertbarer Abfall nicht zu beseitigen; bei derartigen Abfällen hat der AN das weitere Vorgehen unverzüglich mit der Bauleitung des AG abzustimmen. Jeder auf der Baustelle anfallende Abfall ist je Abfallschlüsselnummer getrennt in verschließbaren Containern zu sammeln. Von der Regelung der artenspezifischen Trennung der Bauabfälle kann nur abgewichen werden, wenn der AG in einer entsprechenden Position festlegt, dass die Entsorgung der gemischten Bau- und Abbruchabfälle über eine Abfallsortieranlage zu erfolgen hat.
Grundsätzlich ist in die Entsorgungsposition einzukalkulieren:
- Transport der Abfälle zum Container
- das Aufstellen, Vorhalten, Beladen und Abfahren der Container
- Transport zur Annahmestelle
- das Sortieren des Abfalls
- Kosten für das jeweilige Nachweisverfahren
- Kosten für Kontrollanalysen.
Die Entsorgungsgebühren der SBB werden vom AG als Abfallerzeugerv direkt übernommen. Bei allen weiteren Entsorgungs- und Verwertungsverfahren sind die Deponie- bzw. Annahmegebühren in die Entsorgungspositionen einzukalkulieren.
Der Nachweis über die erfolgte Verwertung/Beseitigung ist der Bauleitung unverzüglich und unaufgefordert zuzuleiten. Grundlage für die Abrechnung bilden die ordnungsgemäß ausgefüllten Nachweisbelege, das Aufmaß und die Belege der Annahmestelle über die erfolgte Verwertung/Beseitigung (Wiegekarten und Eintrag der Annahmestelle auf dem Übernahmeschein/Begleitschein). Die Übernahmescheine und Begleitscheine sind
durch den AN bereitzustellen. Sollte der AN den Abfall in eigener Zuständigkeit verwerten wollen, so hat er auf dem Übernahmeschein als Entsorger gegenzuzeichnen. Mit seiner Unterschrift bestätigt der AN die ordnungsgemäße Entsorgung.
Allgemeiner Hinweis zu den Abfällen
In Abhängigkeit der bei der Durchführung der Baumaßnahme anfallenden Abfallarten werden nachfolgende Vorbemerkungen ganz oder in Teilen Vertragsbestandteil:
a) Nicht gefährlicher Abfall
Nicht gefährlicher Abfall zur Verwertung ist immer einer Verwertungsanlage zuzuführen. Nicht gefährliche Bauabfälle, die nicht verwertet werden können, sind eigenverantwortlich einer ordnungsgemäßen Beseitigung zuzuführen. Es sind die landeseigenen Merkblätter zur Abfallentsorgung zu beachten.
Für den Transport der nicht gefährlichen Abfälle ist eine gültige Anzeige zur Beförderung von Abfällen an die zuständige Behörde erforderlich. Diese ist nach Aufforderung der Vergabestelle unverzüglich vorzulegen, jedoch spätestens vor Auftragserteilung. Die Fahrzeuge sind während des Transportes von nicht gefährlichen
Abfällen auf öffentlichen Straßen mit der Warntafel "A" zu kennzeichnen. Ein Entsorgungsnachweis im Sinne der Verordnung über Verwertungs- und Beseitigungsnachweise ist für die Entsorgung von nicht gefährlichem Abfall nicht erforderlich.
Auf dem Übernahmeschein ist die Abfallstelle (Ort der Baustelle) zu vermerken.
Das gültige Landesabfallrecht ist bei der Entsorgung anzuwenden.
b) Gefährlicher Abfall
Gefährlicher Abfall zur Beseitigung unterliegt der Andienungspflicht bzw. gefährlicher Abfall zur Verwertung der Anzeigepflicht an die Sonderabfallgesellschaft Brandenburg Berlin (SBB). Es sind die landeseigenen Merkblätter zur Abfallentsorgung zu beachten.
Die Fahrzeuge sind während des Transportes von gefährlichen Abfällen auf öffentlichen Straßen mit der Warntafel "A" zu kennzeichnen. Das gültige Landesabfallrecht ist bei der Entsorgung zugrunde zu legen.

10.Allgemeine Aufgaben / Abhängigkeiten / Bauausführung / Leistungsumfang
10.1.1Vorbemerkung zu allgemeinen Aufgaben
Für die nachfolgend ausgeschriebene Baumaßnahme wird nachstehende Baustellenordnung vereinbart. Ferner gelten die spezielle Projekt-Baustellenordnung und der aktuelle Leitfaden für Fremdfirmen des AG. Diese soll einen störungsfreien Bauablauf ermöglichen und die Sicherheit für Beschäftigte und Anlagen gewährleisten. Sie enthält Regeln zur Organisation, Koordination und Überwachung des Baustellenbetriebs und umfasst Maßgaben zur Arbeitssicherheit. Jeder AN hat sein Personal über den Inhalt der Baustellenordnung und des Leitfadens zu unterrichten. Ihre Einhaltung ist ein Teil der Vertragserfüllung.
Parallel zu den Arbeiten des AN werden mit zunehmendem Baufortschritt weitere Unternehmer auf dem Baufeld tätig sein. Die Ausführung der Leistungen des AN erfolgt zeitlich parallel zu Leistungen dieser anderen AN. Für dafür ggf. entstehende technologisch oder ablaufbedingte Unterbrechungen oder Wartefristen kann der AN keine Mehrkostenforderungen gegenüber dem AG gelten machen. Der AN hat dieses in seine EP einzukalkulieren. Die üblichen Einschränkungen aus der Koordination mit den anderen Gewerken sind in den Arbeitsschritten zu berücksichtigen. Der AN hat teilweise seine Leistungen in direkter Zusammenarbeit mit diesen AN durchzuführen.
Der AN ist verpflichtet, aufgrund der baulichen Gegebenheiten die entsprechenden Vorkehrungen für die Transporte, die Aufstellplätze der Geräte so vorzunehmen, dass keine wie immer gearteten Behinderungen anderer Gewerke erfolgen. Entsprechend sind der Baustelleneinrichtungsplan und Bauablaufplan des AG zu beachten.
Sämtliche für den horizontalen und vertikalen Transport erforderlichen Geräte sind in die Einheitspreise einzurechnen. Der AN hat bei der Ausführung seiner Leistungen zum Teil mit bereits montierten Bauteilen, Installationen, etc. zu rechnen. Dadurch entstehende Behinderungen sind mit den Einheitspreisen abgegolten.
Auf der Baustelle sind die Bestimmungen des Bundesimmissionsschutzgesetzes (BIMSchG) und die der allgemeinen Verwaltungsvorschrift (AVV) zum Schutz gegen Baulärm (Geräuschimmissionen) einzuhalten.
Alle Abbrucharbeiten müssen weitestgehend erschütterungsfrei, hilfweise erschütterungsarm ausgeführt werden. Hierzu ist ausschließlich entsprechendes Werkzeug nach "neustem Stand der Technik" zu verwenden.
Auf dem gesamten Baustellengelände herrscht Alkoholverbot. Weiterhin besteht in allen Gebäudeteilen ein Rauchverbot.Der Auftragnehmer hat Bauunfälle, bei denen Personen-oder Sachschaden entstanden ist, dem Auftraggeber unverzüglich, spätestens am gleichen Tag mitzuteilen.

10.1.2Bauausführung/Leistungsumfang und Schnittstellen
Jegliche Bauleistungen, -stoffe und -elemente des AN, die als Vorleistung oder Einbausituation für
Leistungen anderer (Nach-)Unternehmer dienen, sind rechtzeitig vor Ausführung in Bezug auf die Herstellung der zugelassenen Einbaubedingungen vom AN zu prüfen.
Insoweit fordert der AN unaufgefordert von den anderen Gewerken deren Zulassungen, Prüfzeugnisse und Montageanleitungen ab, um in seinem Gewerk die Einbaubedingungen einbauanleitungsgerecht herstellen zu können.
Soweit der AN Leistungen erbringt, an die erkennbar Leistungen anderer (Nach-) Unternehmer angearbeitet werden sollen und die hierfür nicht geeignet sind, trägt der AN die Aufwendungen zur - auch nachträglichen - Herstellung der zulassungskonformen Einbaubedingungen.

10.1.3Bauausführung/Leistungsumfang und Vorleistungen
Soweit Vorleistungen zur beschriebenen Leistung angegeben sind, gelten diese als bauseitige Schnittstelle zur zu erbringenden Leistung des AN. Der AN erbringt alle erkennbar oder üblicherweise nötigen Vorbehandlungen, Zwischenschritte, Beschichtungen, Untergrundvorbehandlungen usw., um auf der im Leistungspositionstext beschriebenen Leistung aufbauen zu können im Rahmen seiner Leistung.

10.1.4Bauausführung/Leistungsumfang und Anpassungen
Der AN erbringt sämtliche Anpassungen für Schräganschnitte, schiefwinklige Ausführungen, nicht
rechtwinklige Konstruktionen usw. als Bestandteil seiner Leistung, soweit diese aus den
Ausschreibungsunterlagen erkennbar sind oder solche Leistungen in der Beschreibung erwähnt werden.
Gleichfalls sind sämtliche Bestandskonstruktionen, auch solche mit unregelmäßigem Verlauf, anzuarbeiten, soweit dies zum Zeitpunkt der Angebotsabgabe erkennbar ist.

10.1.5Bauausführung/Leistungsumfang und Aufmaß und Maßabweichungen
Tatsächliche bauliche Abweichungen von in den Planungen angegebenen gleichartigen, wiederkehrenden Maßen berechtigen den AN diesbezüglich nicht zur Geltendmachung von Mehraufwendungen.
Kalkulationsgrundlage ist insofern ein örtliches Aufmaß mit differierenden Maßen für gleichartige Bauteile oder Öffnungen.

10.1.6Bauausführung/Leistungsumfang und Demontagen/Erneuerung
Sind Leistungen als Demontageleistung oder als Erneuerung bereits bestehender Bauteile oder -Leistungen beschrieben, so ist der Aufwand für eine geordnete, weitestgehend zerstörungsfreie Demontage und Entsorgung Bestandteil der Leistungen des AN.

10.2Bautagesbericht
Der AN ist verpflichtet täglich ein Bautagebuch zu führen und zwar unter Angabe von Personalstärke, Wetter und allen üblichen Angaben. Die Bautagesberichte sind täglich vom Verfasser mit Datum und Unterschrift zu versehen. Der Nachweis ist bei der Bauleitung AG wöchentlich vorzulegen, digital dokumentiert. Die Bautagesberichte müssen alle Angaben enthalten, die für die Ausführung und Abrechnung der Leistung von Bedeutung sein können.

10.3Prüfungen, Abnahmen, Gebühren
10.3.1Prüfungen und Abnahmen
Der AN veranlasst und koordiniert sämtliche noch nicht erfolgten bzw. noch ausstehenden behördlich oder öffentlich-rechtlich geforderten Nachweise, Prüfungen und Abnahmen für die von ihm erbrachten
Bauleistungen. Alle hierbei entstehenden Aufwendungen für Prüfgebühren, Prüfkörper, Laborversuche etc. sind vom AN zu tragen. Dies betrifft auch und insbesondere Prüfungen, die behördlicherseits zur Abnahme des Gebäudes gefordert werden. Der AN ist für die Rechtzeitigkeit der Veranlassung der Prüfungen verantwortlich.

10.3.2Zustimmungen im Einzelfall (ZiE)
Der AN verwendet ausschließlich bauaufsichtlich zugelassene (ABZ) oder bauaufsichtlich geprüfte (ABP) Baustoffe und -elemente oder solche mit CE-Konformitätserklärung des Herstellers. Sind solche Baustoffe oder -elemente in Ausnahmefällen nicht verfügbar, so ist der AN für den Nachweis der Rechtmäßigkeit der Ausführung verantwortlich. Soweit hierfür eine Zustimmung im Einzelfall (ZiE) erforderlich ist, besorgt der AN diese. In diesem Fall ist es Sache des AN, die ZiE terminlich zu koordinieren und alle entstehenden Kosten und Gebühren für Versuche, Berechnungen, Gutachten, Prüfungen/Versuche und Genehmigungen zu tragen.

10.3.3Muster, Probeflächen
Nach Erfordernis zu erbringen.

10.3.4Dokumentation
Der AN erstellt als Fortschreibung der Planung in Bezug auf alle vom AN tatsächlich ausgeführten
Leistungen eine Dokumentation. Der AN übergibt unaufgefordert wöchentlich ab Montagebeginn
Quellennachweise der eingebauten Produkte (Lieferscheine, Produktdatenblätter etc.) an den AG, gegliedert nach Verwendungszweck bzw. -ort, Fabrikat, Hersteller und Chargennummer wegen eventueller Nachbestellungen. Der AN übergibt dem AG im Rahmen der Dokumentation alle erforderlichen Übereinstimmungsnachweise für Bauprodukte und Bauarten.

11.Arbeitszeiten / Personal
Zur Durchführung der Arbeiten stehen die gesetzlich zulässigen Arbeitszeiten einschl. Samstagsarbeit zur Verfügung. Samstagsarbeit wird ausdrücklich erwünscht und ist einzukalkulieren. Die eigenen Kapazitäten bzw. die Personalstärken sind auf die vorgegebene Bauzeit, den Bauumfang abzustimmen und kontinuierlich mit den dafür erforderlichen personellen Ressourcen auszustatten. Genehmigungen für Arbeiten an Sonn- und Feiertagen sind durch den AN selbst und zu eigenen Kosten bei den zuständigen Behörden einzuholen. Die Arbeiten finden bei laufendem Dienst der gesamten Liegenschaft statt. Umfangreiche, vor allem lärmintensive Arbeiten sowie umfangreiche Logistik-, Liefer- und Montagearbeiten sind der Objektüberwachung eine Woche vorab anzukündigen, um die Belange mit dem AG und ggf. der Nachbarschaft abzustimmen.
Der Auftragnehmer hat die Pflicht, sich mit allen am Bau Beteiligten zu koordinieren. Mehrkosten für mangelnde technische Absprachen gehen zu Lasten des Auftragnehmers.
Der Auftragnehmer hat dafür Sorge zu tragen, dass während der Ausführung seiner Leistungen immer mindestens ein sachverständiger, fließend deutschsprechender Mitarbeiter/Bauleiter/Fachbauleiter seiner Firma auf der Baustelle anwesend ist, der als Ansprechpartner die Koordination und Vermittlung zu den anderen Mitarbeitern seiner Firma übernehmen kann. Der vorgenannte Mitarbeiter des AN muss jedenfalls zum Empfang von rechtsgeschäftlichen Erklärungen des AG bevollmächtigt sein.

11.1Allgemeines zum Personal
Das Personal des ANs hat den Anweisungen des AG Folge zu leisten. Im nicht gerechtfertigten
Weigerungsfall hat der AG das Recht, die erforderlichen Maßnahmen zulasten des ANs zu veranlassen. Der AG wird bei offensichtlicher Missachtung der Unfallverhütungsvorschriften oder bei bestehenden Unfallgefahren die sofortige Einstellung der Arbeiten veranlassen. Die Unterbrechung dauert so lange an, bis die Gefahrenquelle beseitigt ist. Die durch die Unterbrechung entstehenden Kosten und Folgen gehen zulasten des verursachenden ANs. Der vereinbarte Fertigstellungstermin bleibt von dieser Maßnahme unberührt.
Der AN verpflichtet sich, seine Arbeit auf dem Baustellengelände erst aufzunehmen, wenn ihm die
Arbeitserlaubnis vom AG erteilt wurde. Die in Verbindung mit der Arbeitserlaubnis erteilten Auflagen
bezüglich der Arbeitssicherheit usw. sind einzuhalten. Den Beschäftigten des ANs ist ausschließlich der Aufenthalt innerhalb der ihnen vom AG zugewiesenen Bereiche gestattet. Der Zugang zu anderen Bereichen des Gebäudes bzw. dem zum Gebäude gehörenden Gelände ist ausdrücklich untersagt.
Die Bauleitung ist berechtigt, gegen die Baustellenordnung zuwiderhandelnde Personen nach einmaliger Abmahnung von der Baustelle zu weisen.

11.2Stundenlohnarbeiten
11.2.1Stundenlohnarbeiten und Abforderung von Stundenlohnarbeiten
Stundenlohnarbeiten sind nur auf Anweisung des AG auszuführen. Für nicht ausdrücklich abgeforderte Stundenlohnarbeiten besteht keinerlei Vergütungsanspruch des AN.
Spätestens am folgenden Arbeitstag nach Ausführung sind die vollständigen Stundenzettel 2-fach, unter Angabe des Namens und Berufsbezeichnung des Arbeiters, der ausgeführten Arbeiten und ggf.
Materialaufstellung, der Bauleitung vorzulegen.
Die Nachweise über Stundenlohnarbeiten müssen enthalten:
1. Name, Beruf und tägliche Stundenleistung der im Tagelohn beschäftigten Personen,
2. Aufstellung über die Verwendung der besonders zu vergütenden Materialien und Baustoffe,
3. Aufstellung und Beschreibung der ausgeführten Leistungen.
Sie gelten erst nach Bestätigung und Unterschrift durch die Bauleitung als anerkannt. Die Stunden sind im Bautagebuch einzutragen. Eine Abzeichnung des Bautagebuches bedeutet keine Anerkenntnis der Stunden. Nicht fristgemäß vorgelegte Stundenzettel werden nicht anerkannt.

11.2.2Stundenlohnarbeiten und später verdeckte oder untergegangene Leistungen
Werden Leistungen in Form von Stundenlohnarbeiten erbracht, die später nicht mehr nachvollziehbar sind (Abbruchleistungen, später überdeckte Leistungen), so sind vom AN geeignete Maßnahmen zur
Dokumentation der erbrachten Leistung zu ergreifen, beispielsweise eine Fotodokumentation mit
Handykamera. Kann der AN seinen Vergütungsanspruch mangels Beleg über die Leistungserbringung nicht belegen, so entfällt die Vergütung!

11.2.3Stundenlohnarbeiten und Vergütung von Stundenlohnaufwendungen
Nicht vergütet werden
- Aufsichtsstunden (Bauleiter, Polier o. Ä.),
- Überstundenzuschläge,
- Anmarsch, Fahrzeiten, Materialbesorgung,
- Materialtransport, Gerätetransport,
- sonstige Vorbereitungsarbeiten, wie Werkzeuge herrichten u. ä.
Vergütet werden die tatsächlich am Arbeitsplatz anfallende Arbeitszeit, verwendetes Material für diese
Leistungen (nach LV oder nachrangig Tagespreis des Baustoffhandels).
Der Verrechnungssatz für die jeweilige Arbeitskraft umfasst sämtliche Aufwendungen, insbesondere den tatsächlichen Lohn einschließlich:
- Lohn- und Gehaltskosten,
- Erschwernis- und sonstige Zuschläge,
- Lohnnebenkosten (Auslösungen, Wegegelder, Unterkunfts- und Übernachtungsgelder usw.).
Eine Einrechnung der Stundenlohnarbeiten in die LV-Summe (Angebot bzw. Auftrag) berechtigt nicht zur Ausführung dieser Arbeiten. Die Leistungen sind als Eventualposition zu verstehen und können ggf. auch unausgeführt bleiben, in diesem Fall erfolgt dann keine Abrechnung.

11.3.1Verantwortung des ANs
Der AN hat das Arbeitsschutzgesetz und die Unfallverhütungsvorschriften in der jeweils neuesten Fassung einzuhalten. Das von ihm eingesetzte Personal ist entsprechend der für seinen Arbeitsbereich gültigen Unfallverhütungsvorschrift zu unterweisen. Bei Arbeitsunfällen ist, unabhängig von der unternehmensinternen und arbeitsrechtlichen Meldepflicht, grundsätzlich der AG unverzüglich in Kenntnis zu setzen.

11.3.2Persönliche Schutzausrüstung
Für alle Arbeiten hat der AN seinem Personal die notwendigen Schutzausrüstungen bereitzustellen. Er hat dafür zu sorgen, dass seine Mitarbeiter die Schutzausrüstungen nutzen. Prinzipiell besteht auf der Baustelle Schutzhelm- und Sicherheitsschuhpflicht.
Der AN ist dafür verantwortlich, dass der gesamte Bereich seiner Bau- und Montagestelle auch bei
vorübergehender Abwesenheit des Personals so gesichert ist, dass keine Unfallgefährdungen bestehen.

11.3.3Technische Sicherheit von Arbeitsmitteln
Verwendete Arbeitsmittel, wie Gerüste, Bauaufzüge, Arbeitsbühnen, elektrische Anlagen und Geräte, Krane und dergleichen, haben den geltenden Regeln und Unfallverhütungsvorschriften sowie den Allgemein Anerkannten Regeln der Technik zu entsprechen. Vorgeschriebene Sachkundigen- und
Sachverständigen-Prüfprotokolle müssen vom AN rechtzeitig vorgenommen werden, sie sind einschl. aller sonstigen notwendigen Nachweise auf der Baustelle zur Einsicht vorzuhalten.

11.3.4Hebezeuge und Montagefahrzeuge
Bei der Benutzung von mobilen Hebezeugen ist der AN für ordnungsgemäße Handhabung und
Schutzvorkehrung verantwortlich. Das gilt auch für eingesetzte Anschlagmittel. Es dürfen nur für den
beabsichtigten Transport zugelassene und sicherheitstechnisch einwandfreie Lastaufnahmemittel eingesetzt werden.

12.Baubesprechungen / Ansprechpartner
Durch die vom Auftraggeber beauftragte Bauleitung wird in regelmäßigen Abständen (z.B. wöchentlich) eine Baubesprechung durchgeführt. Der Auftragnehmer ist verpflichtet, zu den festgesetzten Baubesprechungen und für die gesamte Dauer seiner Tätigkeit auf der Baustelle einen entsprechend sachverständigen, fachlich qualifizierten, deutschsprechenden Fachbauleiter sowie einen Polier und Vorarbeiter mit ausreichenden Entscheidungsbefugnissen und Vollmachten zu stellen. Ein Bauleiterwechsel ist der Objektüberwachung des AG unverzüglich schriftlich anzuzeigen. Die entsprechend eingesetzten Bauleiter und Poliere sind mit einer vorab einzureichenden Fachbauleitererklärung zu legitimieren.
Der AN kann sich auf mangelnde Kenntnis einzelner Absprachen / Festlegungen nicht berufen, wenn der AN einer Besprechung unentschuldigt fernbleibt und in dieser Beratung diese Punkte ausreichend behandelt und in einem über die Besprechung zeitnah erstellten, unwidersprochen gebliebenen und dem AN zugänglichen Protokoll festgehalten wurden.
Aufgeworfene Fragen während der Bauabwicklung sind in diesen Besprechungen zu klären. Die Bauleiter, Fachbauleiter und Poliere sind mit geeigneten Kommunikationsmitteln auszurüsten, die die ständige Erreichbarkeit bzw. einen zeitnahen Rückruf garantieren. Die gilt auch im Falle von Unwetterwarnungen an Sonn- und Feiertagen. Der AG ist berechtigt, eine Ablösung des vom AN benannten Fachbauleiters zu verlangen, wenn hierfür ein wichtiger Grund vorliegt, insbesondere berechtigte Zweifel an seiner fachlichen Qualifikation bestehen.
Der AN hat die verantwortlichen Fachkräfte zur Umsetzung und Kontrolle der Arbeitssicherheit / Unfallschutz zu stellen und umgehend nach Beauftragung zu benennen, inklusive der befähigten Person gemäß § 8 BGV A1 (ehemals VBG1) der Bauberufsgenossenschaften. Der Sicherheitsbeauftragte des AN hat die Gefährdungsanalyse zu erstellen. Es ist vor Beginn der Arbeiten eine Gefährdungsbeurteilung durch die Ausführungsfirma zu erstellen, dem projektverantwortlichen Büro sowie dem SiGeKo zu übergeben und auf der Baustelle vorzuhalten.

13.1Arbeitssicherheit
Auf der Baustelle wird ein SIGE-Plan ausgelegt. Für die Baustellensicherung während der Dauer seiner Arbeiten sowie für die Einhaltung der gesetzlichen Sicherheitsbestimmungen und den Auflagen im SIGE-Plan, auch durch sein Personal, ist der Unternehmer selbst verantwortlich.
Die Verkehrssicherung auf dem Baugelände ist durch den AN zu gewährleisten.
Durch die Bauarbeiten verschmutzte oder beschädigte öffentliche Bereiche sind täglich und unverzüglich zu säubern und instand zu setzen.
Die Verantwortung für die Einhaltung der staatlichen Arbeitsschutzvorschriften sowie Unfallverhütungsvorschriften usw., obliegt alleine dem AN. Schutzmaßnahmen zur Sicherung der Arbeitnehmer und der Verkehrswege auf der Baustelle sowie Dritten gegenüber sind für die gesamte Bauzeit, also bis zur Übergabe des Bauwerks, zu liefern, vorzuhalten, instand zu halten und wieder zu beseitigen.
Ein Sicherheitskoordinator SIGEKO wird auf der Baustelle eingesetzt. Darüber hinaus behält sich der Auftraggeber das Recht vor, jederzeit einen technischen Aufsichtsbeamten einer Berufsgenossenschaft oder des Gewerbeaufsichtsamtes zur Beratung einzuschalten.
Etwaige durch die Überprüfung und Beratung auftretende Kosten für notwendige Um- und Abänderungen sowie die Ergänzung der Schutzvorrichtungen gehen zu Lasten des AN.
Für den Transport und die Lagerung auf der Baustelle sind die notwendigen Flächen, wie u.a. Transport- und Verkehrswege sowie die Lagerplätze vom AN vorzuhalten und nach Beendigung der Arbeiten ordnungsgemäß wieder zu übergeben.
Der AG ist von jeglichen Forderungen Dritter freizustellen.
Das Trockenhalten der Baustelle durch besondere Schutzmaßnahmen gegen Grund- und Tagwasser werden Vertragsbestandteil.
Während der gesamten Bauzeit ist für eine ausreichende Baustellenbeleuchtung zu sorgen.
Es dürfen nur Gerüste erstellt und benutzt werden, die der einschlägigen DIN/EN und Unfallverhütungsvorschriften entsprechen bzw. allgemein behördlich zugelassen sind.
Für Gerüste, die nicht der Bauweise gemäß Gerüstordnung DIN 4420 entsprechen, hat
der AN auf der Baustelle eine geprüfte statische Berechnung bzw. die vollständige allgemein behördliche Zulassung bereitzuhalten.

13.2Absturzsicherungen
Gerüste sind nach DIN 4420 zu errichten. Vom Gerüstbauer ist dies durch das Anbringen eines oder
mehrerer Gerüstkennzeichnungen, aus denen die zulässige Belastbarkeit, die Gerüstgruppe sowie
DIN-4420-Konformität hervorgehen, zu dokumentieren. Für die betriebssichere Herstellung und den Aufbau von Gerüsten ist die Fachfirma verantwortlich. Für die Erhaltung des Gerüsts ist der Benutzer verantwortlich. Es dürfen keine Absturzsicherungen ohne die Zustimmung der Bauleitung entfernt bzw. außer Kraft gesetzt werden. Die Benutzung von beschädigten oder nicht den Vorschriften entsprechenden Gerüsten ist nicht gestattet. Vor der Freigabe ist die Zustimmung zur Nutzung von der Bauleitung bzw. SiGeKo einzuholen.

13.3Arbeiten in mehreren Ebenen
Bei Montagearbeiten ist das zeitgleiche Übereinanderarbeiten mehrerer Personen auszuschließen. Ist dies nicht möglich, so sind alternative Maßnahmen zur Sicherung der Gefahrenbereiche wie Absperrungen vorzusehen.

13.4Elektrosicherheit/Baustromversorgung
Elektroarbeiten dürfen nur von fachkundigen Personen ausgeführt werden. Es ist nur die Verwendung von zugelassenen und gem. UVV geprüften elektrischen Betriebsmitteln und Geräten gestattet. Ab der
Hauptverteilung sind für die Arbeiten des ANs erforderliche Unterverteilungen Sache des ANs.

13.5Baustellenbeleuchtung
Der AN stellt eine ausreichende Arbeitsplatzbeleuchtung für seine Mitarbeiter in allen Arbeitsbereichen im Rahmen seiner Leistungen zur Baustelleneinrichtung für sein Gewerk zur Verfügung.

13.6Brand- und Explosionsschutz
Arbeiten in und an genutzten oder bewohnten Gebäuden stellen neben einer erhöhten Brandgefahr auch eine besonders hohe Gefährdung für die Nutzer und Bewohner der Gebäude dar. Aus diesem Grund sind alle Gerüstlagen arbeitstäglich von Materialresten zu säubern, brennbare Materialien, insbesondere Polystyroldämmstoffe, dürfen nur in solcher Menge auf Gerüsten gelagert werden, wie sie innerhalb der nächsten zwei Stunden verarbeitet werden sollen.
Arbeiten in und an genutzten oder bewohnten Gebäuden stellen neben einer erhöhten Brandgefahr auch eine besonders hohe Gefährdung für die Nutzer und Bewohner der Gebäude dar. Aus diesem Grund sind alle Gerüstlagen arbeitstäglich von Materialresten zu säubern, brennbare Materialien, insbesondere Polystyroldämmstoffe, dürfen nur in solcher Menge auf Gerüsten gelagert werden, wie sie innerhalb der nächsten zwei Stunden verarbeitet werden sollen.
Aufgrund des äußerst hohen Risikos für Leib und Leben der Gebäudebewohner während der Ausführung von WDVS mit Polystyrol gilt: Werden Fassaden genutzter oder bewohnter Gebäude mit Polystyroldämmstoffen bekleidet, sind diese zu Ende jeden Arbeitstags so weit mit Armierungsputz zu versehen, dass nach Feierabend, nachts und am Wochenende nur in unumgänglich erforderlichem Umfang ungeputzte Dämmstoffflächen an den Fassaden verbleiben, um eine eventuelle Brandausbreitung zu minimieren.
Jeder AN hat im Rahmen seines Wirkungsbereiches dafür zu sorgen, dass jegliche Brandgefahr vermieden wird. Darüber hinaus hat der AN bei Arbeiten mit Brandgefahr ausreichend Maßnahmen für eine evtl. Brandbekämpfung zu treffen. Der AN verpflichtet sich, im Vorfeld und eigenverantwortlich entsprechende Erlaubnisscheine (z. B. bei Schweißarbeiten) bei dem entsprechenden Gebäudeverantwortlichen einzuholen. Bei vorhandener Brand- und Explosionsgefahr ist eine Schweißerlaubnis beim AG einzuholen.
Gasflaschen aller Art sind durch geeignete Maßnahmen gegen Umfallen zu sichern. Sie dürfen nicht der Sonne oder sonstigen Wärmeeinflüssen ausgesetzt werden. Die Aufstellorte für eine größere Anzahl von Gasflaschen sind mit dem AG im Vorfeld abzustimmen. Die Lagerung von Flüssiggas unter Erdlage ist grundsätzlich verboten.

13.7  Verkehrswege
Sämtliche Flucht- und Rettungswege sind vom AN permanent freizuhalten.

13.8  Sozialeinrichtungen
Waschräume und Toiletten werden bereitgestellt und regelmäßig gereinigt.

13.9  Fernsprechstelle
Ein Fernsprechgerät mit Notrufeinrichtung hat bei der örtlichen Bauleitung zur Verfügung zu stehen.

13.10  Umgang mit Gefahrstoffen
Beabsichtigt der AN den Einsatz bzw. Umgang mit Gefahrenstoffen entsprechend der Gefahrenstoffverordnung bzw. den technischen Regeln für Gefahrenstoffe, so hat der AN vor Aufnahme der Arbeiten:
1. den Nachweis der Sachkunde,
2. eine Anzeige des beabsichtigten Umganges mit dem Gefahrenstoff,
3. das Vorhandensein einer entsprechenden Betriebsanweisung gem. den Vorschriften der Gefahrenstoffverordnung,
4. das Vorhandensein von EU-Sicherheitsdatenblättern schriftlich zu erbringen.

Andernfalls behält sich der AG vor, die Arbeiten zu unterbinden bzw. auf Kosten des ANs an einen Dritten weiterzuvergeben.

13.11  Abfallbeseitigung/Sauberkeit auf der Baustelle
Es ist besonders zu beachten, dass der Straßenverkehr nicht durch Verschmutzung oder sonstige baustellentypische Beeinflussung gestört wird. Auf der Baustelle wird die Abfallbeseitigung nach dem Verursacherprinzip organisiert.

Es wird während der gesamten Bauzeit immer eine saubere, den Unfallverhütungsvorschriften entsprechende Baustelle verlangt.

Schutt ist grundsätzlich nach Anfall in die Schuttcontainer zu laden. Verpackungsmaterialien und leere Gebinde etc. sind grundsätzlich nach Anfall durch den jeweiligen AN zu sammeln und täglich eigenverantwortlich in Eigenregie von der Baustelle zu transportieren und zu entsorgen. Schuttcontainer sind regelmäßig zu leeren. Insbesondere ist darauf zu achten, dass durch Schutt, Staub und sonstige Verschmutzungen nachfolgende Gewerke in ihrer Qualität nicht dauerhaft beeinträchtigt sind. Die Bauleitung hält sich bei Nichteinhaltung dieser Forderungen, nach Setzung einer angemessenen Frist, ohne weitere Ankündigung die Ersatzvornahme vor.

13.12  Alkohol
Im Bereich der Baustelle sowie im gesamten Betriebsgelände gilt absolutes Alkoholverbot. Sollten an der Baustelle Beschäftigte während der Arbeitszeit alkoholisiert angetroffen werden, behält sich der AG vor, die entsprechenden Personen ohne Abmahnung von der Baustelle zu verweisen.

13.13  Koordination und Überwachung der Arbeitssicherheit
Auf der Grundlage der Baustellenverordnung wird ein Sicherheits- und Gesundheitsschutzkoordinator eingesetzt. Er überwacht die Einhaltung dieser Baustellenordnung sowie die der Arbeitsschutz- und Unfallverhütungsvorschriften und schreitet bei erkennbaren Gefahrenzuständen ein. Die Tätigkeit des Koordinators befreit den AN nicht von der Verantwortlichkeit zur Erfüllung der Arbeitsschutz- und Unfallverhütungsvorschriften.

13.14  Einhaltung der Auflagen Umwelt- und Naturschutzamt
Die in der DIN 18920 "Vegetationstechnik im Landschaftsbau - Schutz von Bäumen, Pflanzenbeständen und Vegetationsflächen bei Baumaßnahmen, Juli 2014" formulierten Schutzmaßnahmen unter Punkt 4 - auch im Straßenland und im Grenzbereich der Nachbargrundstücke - sind zu ergreifen. Selbstständige Unterlassungen oder Reduzierungen von Schutzmaßnahmen sind nur nach Abstimmung mit der unteren Naturschutzbehörde zulässig. Die in den Richtlinien für die Anlage von Straßen - Teil: Landschaftspflege, Abschnitt 4 (Schutz von Bäumen, Vegetationsbeständen und Tieren bei Baumaßnahmen, 1999) Punkt 1 und 2 formulierten Maßnahmen zum Schutz und zur Schadensbegrenzung sind anzuwenden. Bei der Durchführung von Baumschnittmaßnahmen ist die ZTV Baumpflege 2017 anzuwenden.

Alle potenziell gefährdeten Bäume sind durch standfeste Schutzzäune zu schützen, die mindestens die Kronentraufe umfassen.

Im Kronenbereich geschützter Bäume darf keine Baustelleneinrichtungsfläche entstehen.

Das Befahren des Wurzelbereichs innerhalb der Kronentraufe ohne lastverteilende Wurzelschutzeinrichtungen ist unzulässig. Die Verwendung von Baggermatten wird als nicht ausreichend erachtet.

Arbeiten im Kronentraufbereich der Bäume dürfen nur in Handarbeit unter größtmöglicher Schonung des Wurzelwerkes ausgeführt werden.

Wurzeln mit einem Durchmesser > 2 cm dürfen ansonsten nicht durchtrennt werden; bei Rohrverlegungsarbeiten sind solche Wurzeln mit den Rohrleitungen zu unterfahren, kleinere Wurzeln schneidend zu durchtrennen und mit wachstumsfördernden Stoffen zu behandeln.

Schutzmaßnahmen sind vor dem Beginn der Baustelleneinrichtung bzw. der Bauvorbereitung (Abriss) auszuführen und bis zur Beendigung der Baumaßnahmen zu belassen.

Baum 4 (Grenzbaum Linde): Ein Schutzzaun aus enger waagerechter Bretterverschalung an senkrechten Haltevorrichtungen, Mindesthöhe 1,80 m, z. B. aus Halbrundhölzern, ist zu fertigen und in der Abmessung der Kronentraufe bis an den Verbau heran standfest und unverrückbar auf dem Baugrundstück aufzustellen.

Hainbuche und Ulme Nachbar Nr. 7: Ein gemeinsamer Schutzzaun aus enger waagerechter Bretterverschalung an senkrechten Haltevorrichtungen, Mindesthöhe 1,80 m, z. B. aus Halbrundhölzern, ist zu fertigen und in der Abmessung der Kronentraufe standfest und unverrückbar auf dem Baugrundstück aufzustellen.

Baumgruppe hinten Eschenahorn, Walnuß, Götterbaum, Ulme: Ein gemeinsamer Schutzzaun aus enger waagerechter Bretterverschalung an senkrechten Haltevorrichtungen, Mindesthöhe 1,80 m, z. B. aus Halbrundhölzern, ist zu fertigen und in der Abmessung der Kronentraufe standfest und unverrückbar auf dem Baugrundstück aufzustellen.

Das Schreiben des Umwelt- und Naturschutzamtes vom 02.07.2024  liegt als Anlage bei und ist zu beachten.

13.15  Klimaschutz
Gemäß § 13 KSG Bundes-Klimaschutzgesetz (KSG ) haben die Träger öffentlicher Aufgaben bei ihren Planungen und Entscheidungen den Klimaschutz zu berücksichtigen. Nach der Allgemeinen Verwaltungsvorschrift zur Beschaffung klimafreundlicher Leistungen (AVV Klima) dürfen folgende Leistungen nicht beschafft werden (Negativliste gem. § 3 AVV Klima; Anlage 1 zur AVV Klima):

- Baustoffe, die teilhalogenierte Fluorchlorkohlenwasserstoffe und teilhalogenierte Fluorkohlenwasserstoffe enthalten oder unter Verwendung dieser Stoffe hergestellt wurden,
- Multisplit/VRF-Klimageräte mit mehr als 10 Kilowatt Nennkälteleistung (hier kann alternativ auf Flüssigkeitskühler zurückgegriffen werden),
- Flüssigkeitskühler mit mehr als 10 Kilowatt Nennkälteleistung mit Kältemittel GWP ≥ 150,
- Kühl- und Gefriergeräte (u. a. Kühlschränke, Speiseeistruhen und Verkaufsautomaten wie Flaschenkühler) und sonstige stationäre und mobile Kälte- und Klimaanlagen mit halogenierten Kältemitteln (sofern Alternativen marktverfügbar),
- Spraydosen (wie Kälte-, Reinigungs- oder Insektenspray) mit halogenierten Treibmitteln (wie R1234ze(E)),
- Geräte zur Beheizung (ausgenommen notwendige Beheizung für Winterbaumaßnahmen) und zur Kühlung des Luftraums außerhalb von umschlossenen Räumen (zum Beispiel "Gas-Heizpilze", vergleichbare Elektrostrahler, Klimageräte),
- Geräte, die ausschließlich der Zubereitung von Heißgetränken durch Befüllung mit Lebensmittelportionen, die für den Endverbraucher nur als einzeln verpackte Einheiten in mehrere dieser Einheiten enthaltenden Verkaufsverpackungen erhältlich sind, dienen,
- Mineralwasser, Bier, Säfte, Milch und Erfrischungsgetränke in Einwegverpackungen (mit Ausnahme von Kartonverpackungen, Schlauchbeutelverpackungen und Folien-Standbeuteln), wobei dies auch für mit Pflichtpfand belegte Einwegverpackungen gilt,
- Einweggeschirr und Einwegbesteck in Kantinen und Mensen sowie bei Großveranstaltungen,
- Produkte, bei denen der Anbieter nicht zusichert, dass kein Mikroplastik im Sinne des Artikel 2 Nummer 1 (6) des Beschlusses (EU) 2017/1218 der Kommission vom 23. Juni 20171 enthalten ist (insbesondere bestimmte Wasch- und Reinigungsmittel sowie Kosmetika),
- mobile Maschinen und Geräte, die nach der Verordnung (EU) 2016/1628 die EU-Abgasstufe V nicht einhalten,
- Produkte, deren Transportverpackungen aus Karton nicht mindestens 85 Prozent (Masse) recyceltes Material enthalten, sofern der Bieter beziehungsweise Bewerber hinreichenden Einfluss auf die Gestaltung der Transportverpackung hat,
- schwefelhexafluoridhaltige Mittelspannungsschaltanlagen.

1 Mikroplastik im Sinne des Artikel 2 Nummer 1 Absatz 6 des Beschlusses (EU) 2017/1218 der Kommission vom 23. Juni 2017 sind Partikel mit einer Größe von weniger als 5 mm eines unlöslichen, makromolekularen Kunststoffs, der durch eines der folgenden Verfahren gewonnen wird:
a) ein Polymerisationsverfahren, wie zum Beispiel Polyaddition oder Polykondensation oder ein ähnliches Verfahren, bei dem Monomere oder andere Ausgangsstoffe verwendet werden;
b) chemische Modifikation natürlicher oder synthetischer Makromoleküle;
c) mikrobielle Fermentation

Der AN hat dies bei der Beschaffung der Baumaterialien und bei der Erbringung seiner Leistung zu berücksichtigen.

13.16  Sonstiges

Vor Beginn der Arbeiten ist die vorliegende Baustellenordnung nachweislich jedem Mitarbeiter zur Kenntnis zu geben. Die Baustellenordnung tritt bei Baubeginn mit sofortiger Wirkung in Kraft.

14.Abhängigkeiten Wetter
Für die Bauzeit im Winter, bei Arbeiten die außerhalb des Tageslichtes erfolgen, hat der AN auf seine Kosten für entsprechende Beleuchtung auf der Baustelle so zu sorgen, dass die Arbeiten in vollem Umfang weitergeführt werden können.
Der Auftragnehmer übernimmt bis zu dem Tag, an welchem dem Auftraggeber die Fertigstellung angezeigt wird und der Auftraggeber die Bauleistung mangelfrei abgenommen hat, die Verkehrssicherungspflicht, einschließlich der Schnee- und Eisbeseitigung, für seinen Nutzungsbereich und für die Nutzung in der in den nachfolgend angebotenen und für Dritte zu nutzenden Positionen auf der Baustelle. Dies gilt für die gesamte Bauzeit für die dem Auftragnehmer beauftragten Leistungen, auch für die Zeit, in der wegen schlechter Witterungsverhältnisse nicht gearbeitet wird. Für Ausfalltage in der Winterzeit sind die statistischen zu erwartenden Wintertage mit einzukalkulieren.
Soweit hierfür keine gesonderten Positionen angeführt sind, werden durch Winter- bzw. Schlechtwetter bedingte Erschwernisse nicht gesondert vergütet. Dieser Punkt gilt sinngemäß auch als Angebotsbestimmung.

15.Bauablauf
Die genaue terminliche Abwicklung entsprechend dem Terminplan, insbesondere die notwendige etappenweise Durchführung der Herstellungs- und Montagearbeiten, hat im steten Einvernehmen mit dem AG ohne gesonderte Vergütung zu erfolgen.
Grundsätzlich ist zu beachten, dass Arbeiten abschnittsweise und gegebenenfalls mit
Unterbrechungen oder Überlappungen nach Anordnung des AG durchgeführt werden müssen, wobei ein kontinuierlicher Ablauf nicht gegeben sein muss. Unterbrechungen und Stilliegezeiten werden nicht gesondert vergütet, die Kosten sind in die Einheitspreise einzurechnen. Auf Grund der Rahmentermine wird der AG darüber hinaus für die Fertigstellung einzelner Bereiche weitere Zwischentermine festsetzen. Sämtliche Zwischentermine unterliegen der festgesetzten Vertragsstrafe. Terminverzug auf Grund von Materiallieferschwierigkeiten wird vom AG nicht anerkannt und unterliegt ebenso der Vertragsstrafe.

16.Rechnungslegung
Die Ausführung der Rechnungsstellung hat in Abstimmung mit der AG Bauleitung zu erfolgen. Vor Rechnungslegung sind die Aufmaße mit der Bauleitung abzustimmen und von der AG Bauleitung gegenzuzeichnen, als Grundlage der Rechnungslegung. Rechnungen ohne vorher freigegebenes Aufmaß werden unbearbeitet zurückgewiesen.
Die Abschlagsrechnung und die Schlussrechnung gelten erst dann als eingegangen, wenn für die abzurechnenden Leistungen die Massenermittlung abgeschlossen ist.
Aufmaß und Abrechnung haben nachvollziehbar zu erfolgen und sind zu dokumentieren. Die Aufmaße sind digital (z.B. Excel, PDF) zu übergeben.
Die Rechnung wird mit dem geprüftem Aufmaß an den Auftraggeber digital (ggf. und nach Erfordernis in Papierform) übergeben. Die AG Bauleitung ist in Kenntnis zu setzen.
Die Rechnung wird mit dem geprüftem Aufmaß an den Auftraggeber digital (ggf. und nach Erfordernis in Papierform) übergeben. Die AG Bauleitung ist in Kenntnis zu setzen.
Der Auftragnehmer hat den Auftraggeber rechtzeitig zu informieren, wenn durch die weitere Ausführung Teile der Leistung der Prüfung und Feststellung entzogen werden.
Der Auftraggeber behält sich weiterhin vor, bei nicht ausschreibungsgemäß erbrachten Leistungen und bei Terminverzug, die gelegten Rechnungen nach Ermessen des AG bis zur ordnungsgemäßen Erfüllung herabzusetzen oder zurückzuhalten. Von dieser Möglichkeit wird auch bei Mängeln geringeren Umfanges Gebrauch gemacht. Auf den vorangeführten Punkten über die Rechnungslegung können keine wie immer gearteten Forderungen gestellt werden.
Als Umlagekosten werden je 0,3 % der durch den Auftraggeber anerkannten Bruttoschlussrechnungssumme von der Schlussrechnung einbehalten für:
- Baustrom
- Bauwasser.
Für Bauwesensversicherung werden 0,2 % der anerkannten Bruttoschlussrechnungssumme einbehalten.

Vorbemerkungen zu den nachfolgenden Leistungstexten
Die nachfolgend beschriebenen Leistungen sind entsprechend den jeweils gültigen und aktuellen Regeln der Technik anzubieten und auszuführen. Übergeordnet zu den nachfolgenden Leistungsbeschreibungen gelten hierfür grundsätzlich sämtliche relevante Normen, Vorschriften, Hinweise von Fachverbänden und Richtlinien des jeweiligen Baustandortes in den aktuellsten Ausgaben.
Ausnahmen sind explizit angegeben und als solche gekennzeichnet. Sofern einzelne Normen, DIN, Verordnungen etc. genannt werden, gilt der Hinweis, dass die Aufzählung nicht abschließend ist.
Alle Leistungen, die den Abbau von Materialien und Bauteilen betreffen, umfassen den Abtransport und die umweltschonende Entsorgung einschließlich der dafür anfallenden Gebühren. Der Nachweis zur ordnungsgemäßen Entsorgung ist den Vorschriften entsprechend zu erbringen.

## ZTV Bodenbelagsarbeiten
2.1 ZTV Bodenbelagsarbeiten

Es ist in jedem Fall der geforderte Belags-Aufbau anzubieten.
Evtl. aufgeführte Hersteller und Fabrikate dienen nur als
Qualitätsmaßstab und als Hinweis zur Bezugsquelle.

2.1.1 Der Bieter hat die Möglichkeit, seine firmenspezifischen
Konstruktionen zusätzlich in einem Alternativangebot
anzubieten, mit dem Nachweis der Erfüllung der gestellten
Forderungen.

2.1.2 Für Änderungen in der Konzeption oder einzelner Bauteile
sind notwendige Nachweise neu zu erstellen. Die Kosten hierfür,
einschl. der Kosten für die Prüfung, sind vom AN zu tragen.

2.1.3 Der AN trägt die Verantwortung für alle Rückwirkungen
und Folgen, die sich aus seinen Änderungen ergeben, u. a.
auch im Hinblick auf die Konstruktion, auf Rückwirkung auf
berührende Gewerke und auf die Nutzung.

2.2 TECHNISCHE AUSFÜRHUNG

Es kommen folgende Belagarbeiten zur Ausführung: Landhausdielen

2.2.1 Allgemeine Regelungen

2.2.1.1 Die Ausführung sämtlicher erforderlicher Arbeiten für
Bodenbelagarbeiten hat nach den einschlägigen gültigen
Richtlinien und Normen, den behördlichen Auflagen, ein
einschlägigen Unfallschutzbestimmungen der
Bauberufsgenossenschaft und den Verarbeitungsvorschriften
der Hersteller entsprechend den neuesten Stand der Technik zu
erfolgen.
2.2.1.2 Die Einhaltung und Erfüllung der
Unfaliverhütungsvorschriften obliegt dem AN. 4.2.1.3 - DIN 18
299 Allg. Regelungen für Bauarbeiten jeder Art
2.2.1.3 DIN 18 365 - Bodenbelagarbeiten
2.2.1.4 DIN 4 109 - Schallschutz im Hochbau
2.2.1.5 DIN 18 202 - Masstoleranzen im Hochbau, sowie alle
sonstigen anwendbaren Normen, Richtlinien, Zulassungen etc.
2.2.1.6 Für die Ausführungen sind ferner die technischen
Vorschriften und Verlegerichtlinien der Hersteller einzuhalten.
2.2.1.7 Nach Beendigung der Verlegearbeiten sind die
Bodenbeläge vollflächig mit einer ausreichenden
Schutzabdeckung zu belegen. Die Schutzabdeckung ist auch
abschnittsweise zu verlegen und zu entfernen und bleibt
Eigentum des AN.

2.3 Koordination

2.3.1 Der AN hat für eine ausreichende und rechtzeitige
Koordination des Gewerkes "Bodenbelagarbeiten" mit den
übrigen Gewerken Sorge zu tragen, insbesondere mit/bezüglich:
2.3.2 Estrich- und Abdichtungsarbeiten,
- Oberprüfung der Ebenheitstoleranzen
- Abstimmung über die verwendeten Baustoffe

2.3.3 Belagsarbeiten
- Einbau von Trennschienen bei Belagswechsel
Sockelanschlüsse

2.3.4 Technische Gewerke
- Anarbeiten an Installationen

2.4 Fußbodenstärken

2.4.1 Für den AN sind die Angaben der OKFF Höhen in den
Plänen und Raumbeschreibungen maßgebend.
Die angegebenen Fußbodenstärken sind vom AN im
Hinblick auf ihre Beanspruchung zu prüfen.

2.4.2 Höhenbezug/Messarbeiten
2.4.2.1 Die Höhenangaben in den Plänen beziehen sich auf
einen Höhennullpunkt, der mit OKFF im EG identisch ist.
2.4.2.2 Alle für die Ausführung der Arbeiten erforderlichen
Vermessungsarbeiten gehören zum Leistungsumfang des AN.
Die Kosten hierfür sind in die Angebotspreise mit einzurechnen,
sie werden nicht gesondert vergütet.
2.4.2.3 Höhen- und Fluchtpunkte sind vom AN nur mit optischen
Messgeräten anzulegen.
2.4.2.4 Der Estrich ist vor Arbeitsbeginn auf seine Eignung und
Ebenheit zu prüfen.

2.5 Werkstoffe

2.5.1 Die Werkstoffe müssen den DIN-Gütebestimmungen,
den nachstehenden Bestimmungen und etwaigen besonderen
Zulassungsbedingungen und behördlichen Vorschriften
entsprechen. Es sind ausschließlich
Materialien der Kasse 0 (Kreis) für für Sortierungsbestimmung für
Massivholz-Parkettstäbe nach DIN EN 13226 für Eiche zu verwenden.
2.5.2 Wenn in der Leistungsbeschreibung kein bestimmter
Werkstoff vorgeschrieben ist, so hat der AN je nach Art der
umgebenen Materialien, der zu erwartenden Beanspruchung
und der geforderten Ausführung die geeigneten Werkstoffe
selbstverantwortlich zu wählen.

2.5.3 Vor Verlegung ist der Estrich mit einer hochwertigen
Spachtelmasse auszugleichen, zu glätten und zu schleifen. Die
Spachtel- und Ausgleichsmasse muss so beschaffen sein, dass
sie sich fest und dauerhaft mit dem Untergrund verbindet, nicht
reißt und ausreichend druck- sowie rollstuhlfest ist.
2.5.4 Der Belag ist in einem einwandfrei gereinigten
Zustand zu übergeben. Dabei ist die Pflegeanleitung des
Herstellers zu beachten und diese dem Bauherren
auszuhändigen.
2.5.5 Die Verlegerichtung des Belages ist rechtzeitig
vor Ausführungsbeginn mit der Bauleitung abzustimmen, in
einen Grundriss einzutragen und der Bauleitung zur
Genehmigung vorzulegen.
2.5.6 An Rohrdurchführungen für Heizkörper u.a.
Rohrleitungen, beigestellte Mattenrahmen sowie in Türlaibungen
und Nischen ist der Boden in einem Stück sorgfältig
anzuarbeiten.
2.5.7 An sämtlichen aufgehenden Wänden mit Holzfußböden ist eine
Holzsockelleiste vorgesehen.

2.6 Kalkulationshinweise

In die Preise sind folgende Leistungen
einzukalkulieren:
2.6.1 Liefern und Anbringen sämtlicher Materialien
einschließlich Zwischenlagern auf der Baustelle sowie
Schutzmaßnahmen vor schädlichen Witterungseinflüssen.
2.6.2 Maßnahmen zur Einhaltung aller einschlägigen
Vorschriften, insbesondere bezüglich der Unfallverhütung und
des Umweltschutzes.
2.6.3 Schutz sämtlicher Bauteile (z.B. Fenster, Schwellen und
Türrahmen etc.) vor Beschädigung und Verschmutzung.
2.6.4 Liefern und Einbauen von Dübeln, Drahtstiften und
Holzschrauben etc.
2.6.5 Schließen und/oder Abdecken von Fugen, z.B.
Bewegungs-, Anschluss- und Scheinfugen (siehe hierzu
anliegendes Aufmaß und Zeichnungssatz). Herstellen von
Anschlüssen an andere Bauteile.
2.6.6 Einbauen vorgefertigter Innen- und Außenecken bei
Sockelleisten (siehe hierzu anliegendes Aufmaß und
Zeichnungssatz).
2.6.7 Fertigen von durch Gehrungsschnitt hergestellter Ecken
für Sockelleisten (siehe Zeichnungssatz).
2.6.8 Beseitigen von Abfall und Bauschutt. Reinigen der
Baustelle.

## HB 17: Bodenbelagsarbeiten
Datum: 23.02.2026

### Titel 1 Baustelleneinrichtung

*Hinweis: Hinweise BE*
Der Bieter hat sich vor Angebotsabgabe mit den örtlichen
Verhältnissen vertraut zu machen. Die schuldhafte Unkenntnis
von diesen Verhältnissen berechtigt den Bieter nicht zu
Nachforderungen in diesem Zusammenhang.

Es wird auf die zu berücksichtigenden und einzukalkulierenden,
diesen Titel betreffenden, Festlegungen und Vorgaben und die
daraus resultierenden Aufwendungen in den allgemeinen
Vorbemerkungen verwiesen.

Auf dem Grundstück stehen nur begrenzt Flächen für die Materiallagerung und für Personalunterkünfte zur Verfügung.
Der Anbieter hat sich im Vorfeld der Angebotsabgabe über die
offensichtlichen örtlichen Bedingungen und Abhängigkeiten auf
dem Baufeld zu informieren.

Der AN hat die allgemeine Baustelleneinrichtung für seine
Leistungen herzustellen, vorzuhalten und später entweder
zurückzubauen, oder an den nachfolgenden Gewerke zu
übergeben, was mit sämtlichen Aufwendungen und Kosten zu
berücksichtigen und einzukalkulieren ist.

Der Titel Allgemeine Baustelleneinrichtung beinhaltet die
übergeordnete, für die Ausführung der Arbeiten aller
vertraglichen Leistungen erforderliche Baustelleneinrichtung.

Der Umfang der erforderlichen Maßnahmen (Sicherung der
Baustelle, Schutzschichten, schützen der Regeneinläufe etc.)
sind im Vorfeld durch den AN zu klären und die Kosten für diese
Maßnahmen sind einzukalkulieren.

Außerhalb des mit dem AG abgestimmten
Baustelleneinrichtungs- bzw. Baustellenbereiches sind keine
Flächen zu belegen bzw. zu verstellen. Wirtschafts- und
Hauszugangswege sowie Rettungswege und öffentliche
Einrichtungen der Ver- und Entsorgungsbetriebe, Feuerwehr
usw. wie Hydranten, Absperrschieber, Schachtabdeckungen
usw. sind für den ungehinderten Zugang ständig freizuhalten.

Der Auftragnehmer übernimmt bis zu dem Tag, an dem
Auftraggeber die Fertigstellung angezeigt wird und der
Auftraggeber die Bauleistung mangelfrei abgenommen hat, die
Verkehrssicherungspflicht einschließlich der Schnee- und
Eisbeseitigung für seinen Nutzungsbereich auf der Baustelle.
Dies gilt für die gesamte Bauzeit für die dem Auftragnehmer
beauftragten Leistungen, auch für die Zeit, in der wegen
schlechter Witterungsverhältnisse nicht gearbeitet wird.

Der Bieter hat die von ihm vorgesehene Baustelleneinrichtung
(BE), inklusive aller Leitungen und Anschlüsse für Strom,
Wasser, Abwasser und Telekommunikation, für die Abwicklung
seiner gesamten Leistungen in einen Plan einzutragen und vor
Baubeginn mit dem AG abzustimmen. Als Grundlage dient der
Baustelleneinrichtungsplan gemäß Anlage. Der
Baustelleneinrichtungsentwurfsplan des AN muss vom AG
freigegeben werden und wird nach Freigabe durch den AG
Vertragsbestandteil.

Die Baustelle ist arbeitstäglich zu reinigen und sämtliche Abfälle
sind in Containern zwischenzulagern. Darüber hinaus ist eine
generelle Baustellenreinigung bis Freitag jeder Woche
durchzuführen. Jegliche Verunreinigung der Umgebung muss
vermieden werden. Der AN hat mit Fertigstellung seiner
Leistungen Flächen, die er zur Baustelleneinrichtung genutzt
hat, wieder in den vorherigen Zustand zu versetzen. Bauschutt,
Verpackungen und sonstige Verunreinigungen sind zu beseitigen. Insbesondere vor dem Verfüllen von Böschungen,
Gräben oder Ähnlichem ist hierauf zu achten. Bei Missachtung dieses Gebotes werden Fremdfirmen zu Lasten des AN mit der Beseitigung der entstandenen Verunreinigungen beauftragt.

Die erforderlichen Bauwasser- und Baustromübergabeanschlüsse stehen dem AN auf dem Baufeld
bauseits zur Verfügung. Für die Verteilung von Bauwasser und
Baustrom von den Anschlusspunkten bis zum Einbauort ist der
AN selbst verantwortlich. Sämtliche Kosten und Gebühren, die
durch den Anschluss und Nutzung entstehen, sind mit in die
Angebotspreise einzukalkulieren.

Die gesamte Baustelleneinrichtung hat so zu erfolgen, dass sie
dem Umfang der zu erbringenden Leistungen entspricht und ein
einwandfreien sowie koordinierten Arbeitsablauf mit den am
Baubeteiligten Unternehmen gewährleistet werden kann.

Auf der Baustelle sind die Bestimmungen des
Bundesimmissionsschutzgesetzes (BIMSchG) und die der
Allgemeinen Verwaltungsvorschrift (AVV) zum Schutz gegen
Baulärm (Geräuschimmissionen) einzuhalten.

Der AN hat dafür Sorge zu tragen, dass private und öffentliche
Verkehrswege nicht von Baustellenfahrzeugen,
Lieferfahrzeugen und Fahrzeugen der Baunebengewerke
verschmutzt werden. Sämtliche Fahrzeuge, die im vom AN
einzurichtenden Baustellenbereich tätig waren, dürfen die
Baustelle und öffentliches Straßenland nur mit einwandfrei gereinigten Reifen verlassen. Trotzdem auftretende Fahrbahnverschmutzungen müssen sofort und ggf. mehrmals täglich beseitigt werden. Die Kosten hierfür sind einzukalkulieren.
Die gepflasterte Einfahrt, bzw. der bauseits aufgebrachte
Asphalt muss so geschützt werden, das sämtliche
ursprünglichen Bewegungsflächen auf der
Baustelleneinrichtung nach Beendigung der Arbeiten in ihrem
Ausgangszustand zurückgegeben werden können. Eigene
hergestellte Schutzvorrichtungen oder Aufbauten müssen nach
dem Ende der eigenen Leistungen wieder zurückgebaut
werden.

**1.1 Einrichten, Vor- und Unterhalten und Räumen der BE**
*** Pauschalposition
Anlieferung und Aufbau der gesamten Baustelleneinrichtung mit einem verbindlichen Baustelleneinrichtungsplan, der mit dem Angebot einzureichen ist.

Die gesamte Baustelleneinrichtung hat so zu erfolgen, dass sie dem zu erwartenden Leistungsumfang entspricht und ohne Umgruppierung stets einen einwandfreien Arbeitsablauf gewährleistet. Dazu gehöhren auch alle eventuell notwendigen Geräte bzw. Maßnahamnen nach Wahl des AN und gem. den fachlichen Richtlinien, die zur Trocknung der eingebrachten Baustoffe beitragen und zum Schutz der bereits eingebrachten und verbauten Bauteile sowie auch offen liegenden Ständerwerke bzw. Holzbauteile. Der BE-Plan ist von dem AG zu bestätigen und freizugeben. Als Grundlage dient die Anlage (Baustelleneinrichtungsplan).

Zur Baustelleneinrichtung gehören u.a.:
Alle zur Durchführung der vertraglichen Leistung erforderlichen Anfuhr, Abladen, Aufstellen, Einrichten und Umbauen von Büro-, Mannschafts- und Gerätecontainer / Wagen  entsprechend der technischen Regeln für Arbeitsstätten, Maschinen, Beförderungsanlagen, Gerüste Klasse A, Geräte und Werkzeuge, Bauhütten, Lagerschuppen, Silos, Winterbaumaßnahmen inkl. sämtlicher Dämmungen, sowie Sozialräume des AN entsprechend der aktuellen Arbeitsstättenrichtlinien und inkl. ausreichender, auf die Baumaßnahme abgestimmten Ausleuchtung der Baustelle, umzubauen und anzupassen entsprechend Baufortschritt, Gebühren im Zusammenhang mit der Baustelle soweit nicht anders geregelt.

Sanitäranlagen/ Waschräume/ Duschen werden bauseits auf dem Hof/ Baufeld gestellt.

Bauzaunstellung erfolgt bauseits.

Die eventuell notwendige Beleuchtung für die Morgen- und Abendstunden für die eigene Bauleistung ist in die Baustelleneinrichtung mit einzukalkulieren.

Einzurechnen ist ebenfalls eine notwendige mobile Trockentoilette bei langen Wegen zur bauseits gestellten Sanitäranlage,für die Versorgung der eigenen Mitarbeiter,
Anschlüsse an die Medien, herrichten, anlegen und vorhalten von Lagerflächen, Baustraßen, Zufahrten, Umleitungen, etc. sowie der sämtlichen Gebühren für notwendige Parkverbotszonen.

Weiterhin einzurechnen ist die Einrichtung und der Unterhalt inkl. Entleerung von Abfallmulden für den anfallenden Abfall, der entsprechend den geltenden Vorschriften getrennt zu erfassen und zu entsorgen ist.
Nach Beendigung der Leistung Wiederherstellen des Geländes,
einschließlich Entfernen von zur eigenen Nutzung hergestellten
Fundamenten und Verunreinigungen.

Grundvorhaltung 1 Monat
Menge: 1,000 psch

**1.2 Vorhaltung Baustelleneinrichtung**
Vorhaltung der in der Vorpostion beschriebenen Baustelleneinrichtung über die Grundvorhaltung von 1 Monat hinaus; einschließlich sämtlicher Betriebsstoffe, Mieten, Pachten und Gebühren, inklusive eventuell notwendig werdender Wartungsersatzteile.
Menge: 12,000 Wo

**1.3 Schutz der Bodenflächen**
Ganzflächige besondere Schutzabdeckung von Bodenflächen, innen; einschließlich Unterhaltung sowie späterer Beseitigung und Entsorgung; incl. aller Nebenarbeiten als fertige Leistung.

Abdeckung bestehend aus:
Geeignetem Maler-Abdeckvlies und Gewebe-Klebeband

Ort: Flure und Räume in Wohnungen EG bis 2. OG und nach Anweisung durch die Bauleitung
Menge: 300,000 m²

**1.4 Zulage für das Abdecken mit Hartfaserplatten**
Zulage zur Position "Schutz der Bodenflächen" für das Abdecken der zuvor beschriebenen Bodenflächen mit Hartfaserplatten, einschl. Erneuerung während der ganzen Bauzeit und fachgerechte Entsorgung gem. den aktuellen Bestimmungen des Landes Berlin nach Bauende.

Dicke Platte: ca. 5 mm
Menge: 300,000 m²

**1.5 Schutz Bodenbeläge, Tetra Pack**
Staub-, Kratz- und Feuchteschutz von Fußbodenbelägen
aller Art im Arbeits- und Wohnbereich durch Auslegen der Transport- / Arbeitswege  mit Tetra Pak, einschl. Erneuerung während der ganzen Bauzeit und Entsorgung nach Bauende. Hierbei sind die Bahnenstöße nach Zuschnitt und Verlegung mit breitem Industrieklebeband abzukleben.
Klebereste sind Rückstandslos zu entfernen.
Nach Beendigung der Arbeiten sind verwendeten Materialien getrennt nach Materialien gem. den Richtlinien des Landes Berlin zu entsorgen.

Eigenschaften:

Milchtütenpapier (Tetra Pack) Oberflächenschutz - wasserfeste LDPE Beschichtung
- hochwertiges Milchtütenpapier in Top-Qualität
- Gewicht:  220 g/m²
- einseitige Folienbeschichtung und wasserundurchlässig
Stoßfest, abkehr- und abwischbar, kein Festsetzen von Gips oder Putz

Ort: Flure und Räume in Wohnungen EG bis 2. OG und nach Anweisung durch die Bauleitung
Menge: 300,000 m²

### Titel 2 Vorbereitung Bodenbelag

**2.1 Reinigung Untergrung**
Reinigung des Untergrundes auf besondere Anordnung der Bauleitung von groben Verschmutzungen, geringem Bauschutt, Mörtelresten, Oel etc. einschl. der Entsorgung des Bauschutts getrennt nach Materialen nach den aktuellen Richtlinien des Landes Berlin.

Untergrund: Estrich

Ort: Flure und Räume in Wohnungen EG bis 2. OG und nach Anweisung durch die Bauleitung
Menge: 1360,000 m²

**2.2 Anschleifen Untergrund**
Anschleifen und Beseitigen von Ansätzen sowie Unebenheiten und anschließendes Absaugen zur Erzielung eines guten Haftgrundes mit maschinellem Bürsten, Anschleifen, Absaugen usw.; einschl. der Entsorgung des Bauschutts  getrennt nach Materialen nach den aktuellen Richtlinien des Landes Berlin.

Untergrund: Estrich

Ort: Flure und Räume in Wohnungen EG bis 2. OG und nach Anweisung durch die Bauleitung
Menge: 1360,000 m²

**2.3 Sperrgrundierung Untergrund**
Liefern von einer zweikomponentigen Epoxidharzgrundierung und gem. den ZTV und Herstellerrichtlinien auf Bodenflächen als sperrende Grundierung bei Restfeuchte von 5 CM-% bzw. 6 Gew.-% im Innenbereich gleichmäßig aufbringen.
Zuvor ist der Untergrund von losen Bestandteilen mechanisch zu säubern.
Die Leistung erfolgt auf besondere Anordnung der Bauleitung.
Die Grundierung ist kein Ersatz für Absperrmaßnahmen gemäß DIN 18533 und DIN 18534.

Eigenschaften:
- geruchsarm während der Verarbeitung
- hohe Sperrwirkung
- GISCODE RE 1 / lösemittelfrei
- Emissionsverhalten: EMICODE EC 1R PLUS - sehr emissionsarm

Untergrund: Estrich

Fabrikat: UZIN PE 460 oder gleichwertig

Ort: Flure und Räume in Wohnungen EG bis 2. OG und nach Anweisung durch die Bauleitung

Gewähltes Fabrikat: '....................................................' vom Bieter anzugeben.
Menge: 100,000 m²

**2.4 Spachteln,standf. Masse, d bis 5 mm**
Liefern von einer standfesten Reparaturmasse und gem. den ZTV und Herstellerrichtlinien auf Bodenflächen zum Anspachteln bzw. Ausgleichen von Löchern, Ausbrüchen, etc. durch nachspachteln einbauen und glätten.
Zuvor ist der Untergrund von losen Bestandteilen mechanisch zu säubern.

Die Ausgleichsmasse auf Zement-Basis mit gut dispergierfähigen Kunststoffen ist spannungsarm und geeignet zum spachteln, ausgleichen von Bodenflächen im Innenbereich.

Eigenschaften:
- nach 60 min belegreif
- feuchtebeständig gegen alkalische Feuchtigkeit
- Brandverhalten A1 fl nach DIN EN 13501-1

Bereiche in denen ein stärkerer Ausgleich notwendig ist, werden seperat vergütet.

Höhe der Unebenheiten/Schichtdicke: bis 5 mm
Untergrund: Estrich

Fabrikat: UZIN NC 182 oder gleichwertig

Ort: Flure und Räume in Wohnungen EG bis 2. OG und nach Anweisung durch die Bauleitung
Gewähltes Fabrikat: '....................................................' vom Bieter anzugeben.
Menge: 50,000 m²

**2.5 Spachteln,standf. Masse, d bis 10 mm**
wie vor, jedoch

Dickspachteln (standfest) in Teilflächen für den Ausgleich unterschiedlicher Höhen vor dem Auftrag des Feinausgleiches aufziehen.

Untergrund: Estrich
Dicke: 6,0 bis 10,00 mm
Menge: 30,000 m²

**2.6 Grundierung Untergrund**
Liefern von einer verarbeitungsfertig eingestellter Dispersionsgrundierung und gem. den ZTV und Herstellerrichtlinien auf Bodenflächen als Grundierung im Innenbereich gleichmäßig durch rollen aufbringen.
Zuvor ist der Untergrund von losen Bestandteilen mechanisch zu säubern.

Die Grundierung ist hochkonzentriert und ist geeignet für saugfähige, mineralische Untergründen als Untergund für nachfolgend beschriebenen Bodenbelagsaufbau.

Eigenschaften:
- filmbildend
- Haftbrücke
- hohe Absperrung gegen Anmachwasser

Untergrund: Estrich

Fabrikat: UZIN PE 260 oder gleichwertig

Ort: Flure und Räume in Wohnungen EG bis 2. OG und nach Anweisung durch die Bauleitung
Gewähltes Fabrikat: '....................................................' vom Bieter anzugeben.
Menge: 1360,000 m²

**2.7 Spachteln Untergrund, d = 5,0 mm**
Liefern von einer zementären Spachtelmasse nach EN 13813 und gem. den ZTV und Herstellerrichtlinien auf Bodenflächen als Spachtelung zum Ausgleich von Unebenheiten von neuen und alten Estrichen im Innenbereich gleichmäßig durch Rakeltechnik aufbringen.
Zuvor ist der Untergrund von losen Bestandteilen mechanisch zu säubern.

Die Ausgleichsmasse ist selbstverlaufend und geeignet für nachfolgend beschriebene Landhausdielen-Bodenbeläge sowie zur kraftschlüssigen Nivelierung von Untergründen.

Eigenschaften:
- selbstverlaufend und pumpfähig
- entspr. Estrich CT-C30-F6
- glatte Oberfläche
- Stuhlrollengeeignet
- Brandverhalten A1 fl nach DIN EN 13501-1

Stärke d: 2,0 bis 5,00 mm
Untergrund: Estrich

Fabrikat: UZIN NC 160 oder gleichwertig

Ort: Flure und Räume in Wohnungen EG bis 2. OG und nach Anweisung durch die Bauleitung
Gewähltes Fabrikat: '....................................................' vom Bieter anzugeben.
Menge: 1360,000 m²

**2.8 Spachteln Untergrund, d = 10,0 mm**
wie vor, jedoch

Stärke d: 6,0 bis 10,00 mm
Menge: 200,000 m²

**2.9 Spachteln, Zulage Schnellspachtel**
Zulage zur Positionen "Spachteln Untergrund"
für den Einbau einschließlich schleifen und absaugen bis 2 mm mit einer zementären Schnellspachtelmasse. Die Spachtelmasse ist innerhalb von 60 Minuten belegreif.

Fabrikat: UZIN NC 172 BiTurbo oder gleichwertig

Ort: Flure und Räume in Wohnungen EG bis 2. OG und nach Anweisung durch die Bauleitung
Gewähltes Fabrikat: '....................................................' vom Bieter anzugeben.
Menge: 300,000 m²

### Titel 3 Einbauen Bodenbelag

**3.1 Trittschalldämmung**
Liefern und vollflächig verlegen von Trittschall- Dämmplatten aus Korkschaumgranulat,

Dicke: 3 mm

Ort: Flure und Räume in Wohnungen EG bis 2. OG und nach Anweisung durch die Bauleitung
Gewähltes Fabrikat: '....................................................' vom Bieter anzugeben.
Menge: 1360,000 m²

**3.2 Landhausdielen verlegen**
Liefern und nach den Herstellerrichtlinien einbauen von 3 Schicht Landhausdielen mit einer Nutzschicht von ca. 3,6 mm; einschl. sämtlicher notwendigen Meß- und Schneidarbeiten sowie Anarbeitungen und Korkstreifen zu Einbauteilen und Aufkantungen.

Im EP einzukalkulieren sind Dielenabschnitte an Wandanschlüssen, Einbauten und Belagsabschlüssen, etc.

Fertigparkett sind verlegefertig produzierte Dielen mit dem innovativen Loc 5G Clicksystem. Das Parkett wird schwimmend verlegt.
Die Oberfläche der Dielen ist schon fertig versiegelt. Zudem sind die Längsseiten der Landhausdiele mit einer Mikrofase ausgestattet, welche Dielencharakter hervorhebt. Das mehrschichtige Fertigparkett besteht aus einer 3,6 mm Edelholznutzschicht auf einem Trägersystem aus Nadelholz mit einem Gegenzug verleimt.
Daraus ergibt sich ein dreischichtiger Aufbau, welcher besonders passgenau verarbeitet ist.

Eigenschaften:

- fußwarm
- hygienisch
- aus nachwachsenden Rohstoffen
- passgenau und formstabil
- geeignet für Fußbodenheizung

Dicke Nutzschicht: 3,6 mm
Material: Eiche Natur
Abmaße Diele h x b x l: 14 x 182 x 2.200 mm
Farbe/ Oberfläche: natur Eiche / fertig versiegelt

Fabrikat der Planung: Hinterseer PARAT 15 natur Eiche oder gleichwertig

Ort: Flure und Räume in Wohnungen EG bis 2. OG und nach Anweisung durch die Bauleitung
Gewähltes Fabrikat: '....................................................' vom Bieter anzugeben.
Menge: 1360,000 m²

**3.3 Zulage; Anarbeitung Korkstreifen**
Zulage zur Position "Landhausdielen verlegen" für die Lieferung und den Einbau von einem Kork Dehnungsfugenstreifen, farblich angepasst zum beschriebenen Dielenbelag  zur Anarbeitung an Aufkantungen, Einbauten, Fensterelementen, etc. wie folgt beschrieben.

Die Ausführung erfolgt nur nach Aufforderung und auf Anweisung durch die Bauleitung.
Eine Bemusterung erfolgt vor dem Einbau durch den Architekten und den AG.

Die Dehnungsfuge besteht aus hochelestischen natürlichen Presskork und ist geeignet für Fußbodenheizung und für die Oberflächenbehandlung durch z.b. Öl, Wachs, etc.

Format Einzelstreifen bxlxh: 15 x 900 x 10 mm
Gewicht: ca. 200 kg/m³
Reisfestigkeit: ≥ 75 %
Kompresion: 35-40 %

Belag Fußboden: wie zuvor beschrieben
Fugenbreite: bis ca. 15 mm
Material: Presskork
Farbe: Holzoptik und weiß nach Wahl des Architekten

Fabrikat der Planung: Ziro-Kork Dehnfugenstreifen oder gleichwertig

Ort: Flure und Räume in Wohnungen EG bis 2. OG und nur nach Anweisung durch die Bauleitung
Gewähltes Fabrikat: '....................................................' vom Bieter anzugeben.
Menge: 50,000 m

**3.4 Zulage; Anarbeitung Dehnungsfugenprofil Metall**
Zulage zur Position "Landhausdielen verlegen" für die Lieferung und den Einbau von einem Aluminium-Dehnungsfugenprofil im Bereich von Estrichfugen z. B. unter Türblättern, in Durchgängen, Sollfugen, etc. zur Anarbeitung des Belages wie folgt beschrieben.

Die Ausführung erfolgt nur nach Aufforderung und auf Anweisung durch die Bauleitung.
Eine Bemusterung erfolgt vor dem Einbau durch den Architekten und den AG.
Die Anwendungs- und Verarbeitungshinweise
des Herstellers sowie der fachgerechte Einbau
sind zu beachten.

Beschreibung:
Material: Aluminium, EN AW 6063
Höhe: 15 mm
Höhe angerenzeder Belag: 15 mm
Bearbeitung: mit Loch-Stanzung
EPDM-Fuge: vulkanisiert
Höhe x Breite: 16 x 50 mm

Montageart: verklebt auf dem Boden
Untergrund: Estrich und Trittschallmatte

Farbauswahl: Aluminium / EPDM grau nach Bemusterung durch den Architekten und den AG.
Einzellänge: ca. 2,50 m

Das Dehnungsfugenprofil muss für den beschriebenen Belag geeignet sein.

Belag Fußboden: wie zuvor beschrieben

Fabrikat der Planung: Prinz Aluminium - Dehnungsfugenprofil Nr. 776, 15 mm oder gleichwertig

Ort: Flure und Räume in Wohnungen EG bis 2. OG und nur nach Anweisung durch die Bauleitung
Gewähltes Fabrikat: '....................................................' vom Bieter anzugeben.
Menge: 50,000 m

**3.5 Zulage; Anarbeitung Spritzkork**
Zulage zur Position "Landhausdielen verlegen" für die Lieferung und den Einbau von einem Dehnungsstreifen bestehend aus zähplastischen Spritzkork, farblich angepasst zum beschriebenen Dielenbelag zur Anarbeitung an Aufkantungen, Einbauten, Fensterelementen, etc. wie folgt beschrieben.

Die Ausführung erfolgt nur nach Aufforderung und auf Anweisung durch die Bauleitung.
Eine Bemusterung erfolgt vor dem Einbau durch den Architekten.

Die Dehnungsfuge besteht aus aus Korkschrot und einem lösemittelfreien standfesten elastischen Bindemittel und ist geeignet  für die Schall- und Wärmedämmung von Anschlußfugen zwischen Fensterrahmen
und Mauerwerk, an Türen und Trennwänden sowie für
andere mögliche Anwendungen in der Schall- und
Wärmedämmung.

Das Material ist einkomponentig, zähplastisch und
standfest.

Basis: Kork-Granulat, mit lösemittelfreiem
Klebstoff gebunden
Farbe: kork-farbend (im getrockneten Zustand)
Spez. Gewicht: ca. 0,6 g/cm 3 (nass; DIN 52451-PY)
Durchhärtung: ca. 24 - 48 Stunden, je nach
Fugengeometrie und Luftfeuchte
Temperaturbeständigkeit: ca. - 40 °C bis + 90 °C
- lösemittelfrei
- geruchsneutral Isolierdichtstoff
- Baustoffklasse B 2 nach DIN 4102

Belag Fußboden: wie zuvor beschrieben
Fugenbreite: bis ca. 15 mm

Fabrikat der Planung: Bostik Spritzkork 3071 oder gleichwertig

Ort: Flure und Räume in Wohnungen EG bis 2. OG und nur nach Anweisung durch die Bauleitung
Gewähltes Fabrikat: '....................................................' vom Bieter anzugeben.
Menge: 100,000 m

**3.6 Sockelleisten, weiß, Weimarer Profil**
Sockelleisten Weiß als Weimarer Profil mit kratzfester Dekoroberfläche liefern und montieren; einschl. sämtlicher Befestigungsmittel, Nebenarbeiten, etc.

Sockelleiste Weiß als Weimarer Profil mit kratzfester Dekoroberfläche liefern und umlaufend im Sockelbereich zuschneiden und mechanisch befestigen; einschl. der notwendigen Schneidarbeiten an aufgehenden Bauteilen, Türrahmen, Vor-und Rücksprünge, etc.; incl. aller notwendigen Nebenarbeiten als fertige Leistung, incl. Eckausbildung als Gehrungsschnitte an pos. und neg. Kanten.

Die Sockelleisten werden durch ein Clip-System an der Wand befestigt und haben einen integrierten Kabelkanal.

Die Oberfläche ist kratzfest.

Holzart/Material: MDF-Kern
Befestigung/ Montage: Oberfläche: Dekorkaschierung weiß; RAL 9010
Deckabmessung bxhxl: 17 x 80 x 2.400 mm
Befestigungsgrund: Gipskarton, Beton

Fabrikat der Planung: Weimarer Profil 80 mm MDF-weiß oder glw.

Ort: Flure und Räume in Wohnungen EG bis 2. OG und nach Anweisung durch die Bauleitung
Gewähltes Fabrikat: '....................................................' vom Bieter anzugeben.
Menge: 1250,000 m

**3.7 Erstpflege Landhausdielen**
Erste Pflege, nach vorheriger Reinigung durch den AN, des vorbeschriebenen Landhausdielenbelages mit geeigneter Dielenpolich nach der vom Hersteller herausgegebenen Anleitung.

Ort: Flure und Räume in Wohnungen EG bis 2. OG und nach Anweisung durch die Bauleitung
Gewähltes Fabrikat: '....................................................' vom Bieter anzugeben.
Menge: 1360,000 m²

**3.8 Verfugung Sockelleisten**
Geeignete elastische Vefugung für Dielenboden Belag mittels Silkon-Dichtstoff, liefern und nach den Herstellervorschriften einbauen; einschl. aller notwendigen Vor- und Nebenarbeiten.
Vor dem Einbringen sind die angrenzenden Flanken an den Anschlussflächen verzubehandeln. Die Fugenhohlräume sind mit geeigneten Hinterstopfmaterial zu hinterlegen.
Die Fuge ist glatt abzuziehen.

Belag Fußboden: wie zuvor beschrieben
Fugenbreite: ca. 5,0 bis 10 mm
Dichtungsmaterial: geeignetes Silikon
Farbe: Weiß nach Wahl des Architekten

Ort: Flure und Räume in Wohnungen EG bis 2. OG und nach Anweisung durch die Bauleitung
Gewähltes Fabrikat: '....................................................' vom Bieter anzugeben.
Menge: 1250,000 m

### Titel 4 Stundenlohnarbeiten

**4.1 Stundenlohnarbeiten Vorarbeiter**
Stundenlohnarbeiten auf Anordnung des AG für evtl. erforderliche Arbeiten die nicht im LV erfasst sind und gegen Nachweis zur Ausführung kommen,

Vorarbeiterstunden.

Verrechnungssatz für die jeweilige Arbeitskraft umfasst sämtliche Aufwendungen wie Lohn- und Gehaltskosten, Lohn- und Gehaltsnebenkosten, Zuschläge, lohngebundene und lohnabhängige Kosten, sonstige Sozialkosten, Gemeinkosten,
Wagnis und Gewinn.

Zuschläge für Nacht-, Sonntags- und Feiertagsarbeit werden gesondert vergütet.
Menge: 5,000 h

**4.2 Stundenlohnarbeiten Facharbeiter**
Stundenlohnarbeiten auf Anordnung des AG für evtl. erforderliche Arbeiten die nicht im LV erfasst sind und gegen Nachweis zur Ausführung kommen,

Facharbeiterstunden.

Verrechnungssatz für die jeweilige Arbeitskraft umfasst sämtliche Aufwendungen wie Lohn- und Gehaltskosten, Lohn- und Gehaltsnebenkosten, Zuschläge, lohngebundene und lohnabhängige Kosten, sonstige Sozialkosten, Gemeinkosten,
Wagnis und Gewinn.

Zuschläge für Nacht-, Sonntags- und Feiertagsarbeit werden gesondert vergütet.
Menge: 10,000 h

**4.3 Stundenlohnarbeiten Helfer**
Stundenlohnarbeiten auf Anordnung des AG für evtl. erforderliche Arbeiten die nicht im LV erfasst sind und gegen Nachweis zur Ausführung kommen,

Helferstunden.

Verrechnungssatz für die jeweilige Arbeitskraft umfasst sämtliche Aufwendungen wie Lohn- und Gehaltskosten, Lohn- und Gehaltsnebenkosten, Zuschläge, lohngebundene und lohnabhängige Kosten, sonstige Sozialkosten, Gemeinkosten,
Wagnis und Gewinn.

Zuschläge für Nacht-, Sonntags- und Feiertagsarbeit werden gesondert vergütet.
Menge: 10,000 h
